# Fals sostre continu de plaques de silicat càlcic. Sistema "PROMAT"

- Propietat de l'arxiu: CYPE Ingenieros S.A.
- Format: FIEBDC-3/2016
- Programa: Generador de preus de la construcció. CYPE Ingenieros, S.A.
- Data: 27/05/2025
- Divisa: EUR
- Costos indirectes: 3 %
- IVA: 21 %

## R Revestiments i extradossats

### RT Falsos sostres en interiors

#### RTS Continus, de plaques de silicat càlcic

**RTS010** m² Fals sostre continu de plaques de silicat càlcic. Sistema "PROMAT".
Fals sostre continu suspès, llis, situat a una altura menor de 4 m, resistència al foc EI 180, segons UNE-EN 1364-2. Sistema Techo Independiente Promatect-100 "PROMAT", constituït per: ESTRUCTURA: estructura metàl·lica d'acer galvanitzat de mestres primàries 60/27 mm amb una modulació de 600 mm i suspeses del sostre o element suport de formigó amb penjats, elements de seguretat per a la fixació dels penjants, connexions superiors per fixar les varetes als penjants i varetes cada 1200 mm, i mestres secundàries fixades perpendicularment a les mestres primàries amb connectors tipus cavalló amb una modulació de 1000 mm; PLAQUES: tres capes de plaques de silicat càlcic Promatect-100 "PROMAT", de 1200x2500 mm i 20 mm de gruix, amb les vores quadrades. Inclús fixacions per a l'ancoratge dels perfils, cargols per a la fixació de les plaques, pasta per al tractament de junts, manta de silicat, Promaglaf "PROMAT" i accessoris de muntatge.
Inclou: Replanteig dels eixos de l'estructura metàl·lica. Anivellació i col·fixació dels perfils perimetrals. Senyalització dels punts d'ancoratge al forjat o element de suport. Anivellació i suspensió dels perfils primaris i secundaris de l'estructura. Tall de les plaques. Fixació de les plaques. Resolució de trobades i punts singulars. Tractament de junts. Segellat de trobades.
Criteri d'amidament de projecte: Superfície mesurada entre paraments, segons documentació gràfica de Projecte, sense descomptar buits per instal·lacions.
Criteri de mesura d'obra: Es mesurarà la superfície realment executada segons especificacions de Projecte, seguint els criteris d'amidament exposats en la norma UNE 92305.

| Codi | Ut | Descripció | Rendiment | Preu | Import |
|---|---|---|---|---|---|
| mt12psg160d | m | Perfil en L, d'acer galvanitzat, de 30 mm. (material) | 0.4 | 0.86 | 0.344 |
| mt12psg220 | U | Fixació composta per tac i cargol 5x27. (material) | 2.4 | 0.06 | 0.144 |
| mt12psg081a | U | Cargol autoperforant 3,5x9,5 mm. (material) | 4 | 0.01 | 0.040 |
| mt12psg210a | U | Penjat per a falsos sostres suspesos. (material) | 1.2 | 0.33 | 0.396 |
| mt12psg210b | U | Segur per a la fixació del penjant, en falsos sostres suspesos. (material) | 1.2 | 0.04 | 0.048 |
| mt12psg210c | U | Connexió superior per fixar la vareta al penjant, en falsos sostres suspesos. (material) | 1.2 | 0.57 | 0.684 |
| mt12psg050c | m | Mestra 60/27 de xapa d'acer galvanitzat, de 60 mm d'amplada, segons UNE-EN 14195. (material) | 3.9 | 0.84 | 3.276 |
| mt12pek020la | U | Connector, per a mestra 60/27. (material) | 0.8 | 0.2 | 0.160 |
| mt12pek020da | U | Connector tipus cavalló, per a mestra 60/27. (material) | 3.4 | 0.23 | 0.782 |
| mt12plo010jk | m² | Placa de silicat càlcic Promatect-100 "PROMAT", de 1200x2500 mm i 20 mm de gruix, amb les vores quadrades; Euroclasse A1 de reacció al foc, segons UNE-EN 13501-1. (material) | 3.15 | 28.77 | 90.626 |
| mt12psg081d | U | Cargol autoperforant 3,5x35 mm. (material) | 20 | 0.01 | 0.200 |
| mt12psg081g | U | Cargol autoperforant 4,2x70 mm. (material) | 20 | 0.04 | 0.800 |
| mt12ppo010d | kg | Pasta de segellament "PROMAT". (material) | 0.25 | 1.73 | 0.433 |
| mt41php100d | m² | Manta de silicat, Promaglaf "PROMAT". (material) | 0.05 | 1.26 | 0.063 |
| mo015 | h | Oficial 1ª muntador de falsos sostres. (mà d'obra) | 1.055 | 30.63 | 32.315 |
| mo082 | h | Ajudant muntador de falsos sostres. (mà d'obra) | 1.055 | 26.39 | 27.841 |
| % | % | Costos directes complementaris | 2 % | 158.152 | 3.163 |
|  |  | Costos directes |  |  | 161.315 |

Residus:
- col·locació: mt12psg160d Perfil en L, d'acer galvanitzat, de 30 mm; factor de residu 0.0188
- col·locació: mt12psg081a Cargol autoperforant 3,5x9,5 mm; factor de residu 0.00555556
- col·locació: mt12psg050c Mestra 60/27 de xapa d'acer galvanitzat, de 60 mm d'amplada, segons UNE-EN 14195; factor de residu 0.0188
- col·locació: mt12pek020la Connector, per a mestra 60/27; factor de residu 0.02
- col·locació: mt12pek020da Connector tipus cavalló, per a mestra 60/27; factor de residu 0.02
- col·locació: mt12plo010jk; factor de residu 0.024
- col·locació: mt12psg081d Cargol autoperforant 3,5x35 mm; factor de residu 0.00526316
- col·locació: mt12psg081g Cargol autoperforant 4,2x70 mm; factor de residu 0.00515152
- col·locació: mt12ppo010d Pasta de segellament "PROMAT"; factor de residu 0.0075

## Recursos

**mt12psg160d** m Perfil en L, d'acer galvanitzat, de 30 mm
Dades tècniques: Cost energètic 46.887 MJ; Emissió de CO2 1.442 kg; Codi LER 17 04 05; Massa de l'element 0.35 kg; Volum 0.000167 m3
Residus:
- embalatge: re170203 Plàstic. (component de residu); rendiment 0.005 kg; Codi LER 17 02 03; Massa de l'element 1 kg; Volum 0.001667 m3

**mt12psg081a** U Cargol autoperforant 3,5x9,5 mm
Dades tècniques: Cost energètic 0.013 MJ; Emissió de CO2 0.001 kg; Codi LER 17 04 05; Massa de l'element 0.0009 kg
Residus:
- embalatge: re150101 Envasos de paper i cartró. (component de residu); rendiment 0.001 kg; Codi LER 15 01 01; Massa de l'element 1 kg; Volum 0.001333 m3

**mt12psg210a** U Penjat per a falsos sostres suspesos
Dades tècniques: Cost energètic 5.663 MJ; Emissió de CO2 0.421 kg
Residus:
- embalatge: re150101 Envasos de paper i cartró; rendiment 0.09 kg
- embalatge: re170203 Plàstic; rendiment 0.045 kg

**mt12psg050c** m Mestra 60/27 de xapa d'acer galvanitzat, de 60 mm d'amplada, segons UNE-EN 14195
Dades tècniques: Cost energètic 70.752 MJ; Emissió de CO2 2.171 kg; Codi LER 17 04 05; Massa de l'element 0.53 kg; Volum 0.000252 m3
Residus:
- embalatge: re170203 Plàstic; rendiment 0.005 kg

**mt12pek020la** U Connector, per a mestra 60/27
Dades tècniques: Cost energètic 3.687 MJ; Emissió de CO2 0.172 kg; Codi LER 17 04 05; Massa de l'element 0.09 kg; Volum 0.000043 m3
Residus:
- embalatge: re170203 Plàstic; rendiment 0.025 kg

**mt12pek020da** U Connector tipus cavalló, per a mestra 60/27
Dades tècniques: Cost energètic 3.969 MJ; Emissió de CO2 0.183 kg; Codi LER 17 04 05; Massa de l'element 0.11 kg; Volum 0.000052 m3
Residus:
- embalatge: re170203 Plàstic; rendiment 0.025 kg

**mt12plo010jk** m² Placa de silicat càlcic Promatect-100 "PROMAT"
Dades tècniques: Cost energètic 167.969 MJ; Emissió de CO2 7.247 kg; Codi LER 17 09 04; Massa de l'element 17.3 kg; Volum 0.011533 m3
Residus:
- embalatge: re170203 Plàstic; rendiment 0.032 kg

**mt12psg081d** U Cargol autoperforant 3,5x35 mm
Dades tècniques: Cost energètic 0.027 MJ; Emissió de CO2 0.002 kg; Codi LER 17 04 05; Massa de l'element 0.0019 kg
Residus:
- embalatge: re150101 Envasos de paper i cartró; rendiment 0.001 kg

**mt12psg081g** U Cargol autoperforant 4,2x70 mm
Dades tècniques: Cost energètic 0.047 MJ; Emissió de CO2 0.003 kg; Codi LER 17 04 05; Massa de l'element 0.0033 kg; Volum 0.000002 m3
Residus:
- embalatge: re150101 Envasos de paper i cartró; rendiment 0.001 kg

**mt12ppo010d** kg Pasta de segellament "PROMAT"
Dades tècniques: Cost energètic 13.573 MJ; Emissió de CO2 0.475 kg; Codi LER 17 08 02; Massa de l'element 1 kg; Volum 0.001 m3
Residus:
- embalatge: re170203 Plàstic; rendiment 0.028 kg
