# Fals sostre registrable de panells de llana de fusta. Sistema "SOPREMA"

- Propietat de l'arxiu: CYPE Ingenieros S.A.
- Format: FIEBDC-3/2016
- Programa: Generador de preus de la construcció. CYPE Ingenieros, S.A.
- Data: 01/10/2024
- Divisa: EUR
- Costos indirectes: 3 %
- IVA: 21 %

## R Revestiments i extradossats

### RT Falsos sostres en interiors

#### RTT Registrables, de fusta

**RTT017** m² Fals sostre registrable de panells de llana de fusta. Sistema "SOPREMA".
Fals sostre registrable suspès, situat a una altura menor de 4 m. Sistema Fibro-kustik "SOPREMA", constituït per: ESTRUCTURA: perfileria vista, d'acer galvanitzat, color blanc, amb sola de 24 mm d'amplària, comprenent perfils primaris i secundaris; PANELLS: panells lleugers de llana de fusta, gamma Fibro-Kustik, Berlín Perfil Visto "SOPREMA", de 600x600 mm i 15 mm de gruix, resistència tèrmica 0,2 m²K/W, conductivitat tèrmica 0,075 W/(mK). Inclús perfils angulars, fixacions per a l'ancoratge dels perfils, cargols per a la fixació dels panells i accessoris de muntatge.
Inclou: Traçat en els murs del nivell del fals sostre. Anivellació i col·fixació dels perfils perimetrals. Replanteig dels perfils primaris de la trama. Senyalització dels punts d'ancoratge al forjat o element de suport. Anivellació i suspensió dels perfils primaris i secundaris de la trama. Tall dels panells. Col·locació dels panells. Resolució de trobades i punts singulars.
Criteri d'amidament de projecte: Superfície mesurada entre paraments, segons documentació gràfica de Projecte, sense descomptar buits per instal·lacions.
Criteri de mesura d'obra: Es mesurarà la superfície realment executada segons especificacions de Projecte, sense descomptar buits per instal·lacions.

| Codi | Ut | Descripció | Rendiment | Preu | Import |
|---|---|---|---|---|---|
| mt16bas010a | m² | Panell lleuger de llana de fusta, gamma Fibro-Kustik, Berlín Perfil Visto "SOPREMA", de 600x600 mm i 15 mm de gruix, segons UNE-EN 13168, format per encenalls de fusta de 2,0 mm de diàmetre aglomerades amb ciment, resistència tèrmica 0,2 m²K/W, conductivitat tèrmica 0,075 W/(mK), densitat 573 kg/m³, factor de resistència a la difusió del vapor d'aigua 3,5 i Euroclasse B-s1, d0 de reacció al foc segons UNE-EN 13501-1. (material) | 1.02 | 11.9 | 12.138 |
| mt12fpg040hj | m | Perfil primari T 24 24x33x3700 mm, color blanc, d'acer galvanitzat, segons UNE-EN 13964. (material) | 0.9 | 0.61 | 0.549 |
| mt12fpg040ka | m | Perfil secundari T 24 24x33x600 mm, color blanc, d'acer galvanitzat, segons UNE-EN 13964. (material) | 1.75 | 0.61 | 1.068 |
| mt12fpg040kg | m | Perfil secundari T 24 24x33x1200 mm, color blanc, d'acer galvanitzat, segons UNE-EN 13964. (material) | 0.9 | 0.61 | 0.549 |
| mt12fpg030hk | m | Perfil angular 24/24/3000 mm, color blanc, d'acer galvanitzat, segons UNE-EN 13964. (material) | 0.5 | 0.49 | 0.245 |
| mt12psg210a | U | Penjat per a falsos sostres suspesos. (material) | 0.9 | 0.36 | 0.324 |
| mt12psg210b | U | Segur per a la fixació del penjant, en falsos sostres suspesos. (material) | 0.9 | 0.04 | 0.036 |
| mt12psg210c | U | Connexió superior per fixar la vareta al penjant, en falsos sostres suspesos. (material) | 0.9 | 0.56 | 0.504 |
| mt12psg190 | U | Barnilla de penjament. (material) | 0.9 | 0.37 | 0.333 |
| mt12psg220 | U | Fixació composta per tac i cargol 5x27. (material) | 0.9 | 0.06 | 0.054 |
| mo015 | h | Oficial 1ª muntador de falsos sostres. (mà d'obra) | 0.216 | 29.34 | 6.337 |
| mo082 | h | Ajudant muntador de falsos sostres. (mà d'obra) | 0.216 | 25.28 | 5.460 |
| % | % | Costos directes complementaris | 2 % | 27.597 | 0.552 |
|  |  | Costos directes |  |  | 28.149 |

Residus:
- col·locació: mt12fpg040hj Perfil primari T 24 24x33x3700 mm, color blanc, d'acer galvanitzat, segons UNE-EN 13964; factor de residu 0.0188
- col·locació: mt12fpg040ka Perfil secundari T 24 24x33x600 mm, color blanc, d'acer galvanitzat, segons UNE-EN 13964; factor de residu 0.0188
- col·locació: mt12fpg040kg Perfil secundari T 24 24x33x1200 mm, color blanc, d'acer galvanitzat, segons UNE-EN 13964; factor de residu 0.0188
- col·locació: mt12fpg030hk Perfil angular 24/24/3000 mm, color blanc, d'acer galvanitzat, segons UNE-EN 13964; factor de residu 0.0188

## Recursos

**mt12fpg040hj** m Perfil primari T 24 24x33x3700 mm, color blanc, d'acer galvanitzat, segons UNE-EN 13964
Dades tècniques: Cost energètic 62.797 MJ; Emissió de CO2 1.928 kg; Codi LER 17 04 05; Massa de l'element 0.47 kg; Volum 0.000224 m3
Residus:
- embalatge: re170203 Plàstic. (component de residu); rendiment 0.005 kg; Codi LER 17 02 03; Massa de l'element 1 kg; Volum 0.001667 m3

**mt12fpg040ka** m Perfil secundari T 24 24x33x600 mm, color blanc, d'acer galvanitzat, segons UNE-EN 13964
Dades tècniques: Cost energètic 62.797 MJ; Emissió de CO2 1.928 kg; Codi LER 17 04 05; Massa de l'element 0.47 kg; Volum 0.000224 m3
Residus:
- embalatge: re170203 Plàstic; rendiment 0.005 kg

**mt12fpg040kg** m Perfil secundari T 24 24x33x1200 mm, color blanc, d'acer galvanitzat, segons UNE-EN 13964
Dades tècniques: Cost energètic 62.797 MJ; Emissió de CO2 1.928 kg; Codi LER 17 04 05; Massa de l'element 0.47 kg; Volum 0.000224 m3
Residus:
- embalatge: re170203 Plàstic; rendiment 0.005 kg

**mt12fpg030hk** m Perfil angular 24/24/3000 mm, color blanc, d'acer galvanitzat, segons UNE-EN 13964
Dades tècniques: Cost energètic 5.504 MJ; Emissió de CO2 0.536 kg; Codi LER 17 04 05; Massa de l'element 0.2 kg; Volum 0.000095 m3
Residus:
- embalatge: re170203 Plàstic; rendiment 0.005 kg
