# Revestiment amb morter de calç. Sistema Biocalce "KERAKOLL"

- Propietat de l'arxiu: CYPE Ingenieros S.A.
- Format: FIEBDC-3/2016
- Programa: Generador de preus de la construcció. CYPE Ingenieros, S.A.
- Data: 13/06/2024
- Divisa: EUR
- Costos indirectes: 3 %
- IVA: 21 %

## R Revestiments i extradossats

### RU Sistemes de revestiment amb morters industrials per a arrebossat i enlluït

#### RUC Morters de calç

**RUC041** m² Revestiment amb morter de calç. Sistema Biocalce "KERAKOLL".
Revestiment amb morter de calç, sobre suport de carreuat, sistema Biocalce "KERAKOLL". CAPA BASE: aplicació manual de morter de calç, tipus GP CSII W1, segons UNE-EN 998-1, Biocalce Enfoscado "KERAKOLL", de 12 mm d'espessor, en dues capes, reglejat, amb acabat remolinat. CAPA D'ALLISAT: aplicació manual de morter de calç Biocalce Revoco Fino "KERAKOLL", de 2 mm d'espessor, amb acabat remolinat. CAPA D'ACABAT: aplicació manual de dues mans de pintura, Kerakover Silox Pittura "KERAKOLL", ambdues diluïdes amb un 20 a 30% d'aigua; prèvia aplicació d'una mà d'emprimació, Kerakover Silox Primer "KERAKOLL".
Inclou: Col·locació de regles i corretges. Col·locació de tocs. Formació de mestres. Aplicació de la capa base. Allisat final de la superfície. Aplicació de la mà de fons. Aplicació de les mans d'acabat.
Criteri d'amidament de projecte: Superfície mesurada segons documentació gràfica de Projecte.
Criteri de mesura d'obra: Es mesurarà la superfície realment executada segons especificacions de Projecte.

| Codi | Ut | Descripció | Rendiment | Preu | Import |
|---|---|---|---|---|---|
| mt08aaa010a | m³ | Aigua. (material) | 0.006 | 1.5 | 0.009 |
| mt28mkr050a | kg | Morter de calç, tipus GP CSII W1, segons UNE-EN 998-1, per a ús en interiors o en exteriors, Biocalce Enfoscado "KERAKOLL", compost per calç hidràulica natural, tipus NHL 3,5, putzolanes i sorres de sílice i de marbre blanc, amb molt baix contingut de substàncies orgàniques volàtils (VOC), per a aplicar mitjançant projecció mecànica. (material) | 31.2 | 0.53 | 16.536 |
| mt28mkr030a | kg | Morter de calç Biocalce Revoco Fino "KERAKOLL", compost per calç hidràulica natural, tipus NHL 3,5, sorra de sílice i pols de marbre blanc, aplicat manualment, amb molt baix contingut de substàncies orgàniques volàtils (VOC), per a aplicar amb llana. (material) | 3.2 | 0.71 | 2.272 |
| mt27pik005a | l | Emprimació, Kerakover Silox Primer "KERAKOLL", a base de copolímers acrílics i siloxans, per a aplicar amb brotxa, corró o pistola. (material) | 0.15 | 9.61 | 1.442 |
| mt27pik010e | l | Pintura per a interior i exterior, Kerakover Silox Pittura "KERAKOLL", a base de copolímers acrílics i siloxans, color blanc, acabat mat, textura llisa, antifloridura, impermeable a l'aigua de pluja, permeable al vapor d'aigua i resistent als raigs UV i als àlcalis; per a aplicar amb brotxa, corró o pistola. (material) | 0.175 | 19.91 | 3.484 |
| mo039 | h | Oficial 1ª revocador. (mà d'obra) | 0.713 | 28.42 | 20.263 |
| mo079 | h | Ajudant revocador. (mà d'obra) | 0.713 | 25.28 | 18.025 |
| mo038 | h | Oficial 1ª pintor. (mà d'obra) | 0.15 | 28.42 | 4.263 |
| mo076 | h | Ajudant pintor. (mà d'obra) | 0.15 | 25.28 | 3.792 |
| % | % | Costos directes complementaris | 2 % | 70.086 | 1.402 |
|  |  | Costos directes |  |  | 71.488 |

Residus:
- col·locació: mt28mkr050a; factor de residu 0.019312
- col·locació: mt28mkr030a; factor de residu 0.016381
- col·locació: mt27pik005a; factor de residu 0.037911
- col·locació: mt27pik010e; factor de residu 0.0275

## Recursos

**mt08aaa010a** m³ Aigua
Dades tècniques: Cost energètic 60.000 MJ; Emissió de CO2 30.000 kg

**mt28mkr050a** kg Morter de calç, tipus GP CSII W1
Dades tècniques: Cost energètic 4.265 MJ; Emissió de CO2 0.258 kg; Codi LER 17 01 01; Massa de l'element 1 kg; Volum 0.000667 m3
Residus:
- embalatge: re150101 Envasos de paper i cartró. (component de residu); rendiment 0.009 kg; Codi LER 15 01 01; Massa de l'element 1 kg; Volum 0.001333 m3

**mt28mkr030a** kg Morter de calç Biocalce Revoco Fino "KERAKOLL"
Dades tècniques: Cost energètic 4.176 MJ; Emissió de CO2 0.249 kg; Codi LER 17 01 01; Massa de l'element 1 kg; Volum 0.000667 m3
Residus:
- embalatge: re150101 Envasos de paper i cartró; rendiment 0.01 kg

**mt27pik005a** l Emprimació, Kerakover Silox Primer "KERAKOLL"
Dades tècniques: Cost energètic 75.809 MJ; Emissió de CO2 2.887 kg; Codi LER 17 09 04; Massa de l'element 1 kg; Volum 0.000667 m3
Residus:
- embalatge: re150104 Envasos metàl·lics. (component de residu); rendiment 0.058 kg; Codi LER 15 01 04; Massa de l'element 1 kg; Volum 0.001667 m3

**mt27pik010e** l Pintura per a interior i exterior
Dades tècniques: Cost energètic 43.524 MJ; Emissió de CO2 2.151 kg; Codi LER 08 01 11; Massa de l'element 1.49 kg; Volum 0.001656 m3
Residus:
- embalatge: re170203 Plàstic. (component de residu); rendiment 0.032 kg; Codi LER 17 02 03; Massa de l'element 1 kg; Volum 0.001667 m3
