# Banyera d'acer "ROCA"

- Propietat de l'arxiu: CYPE Ingenieros S.A.
- Format: FIEBDC-3/2016
- Programa: Generador de preus de la construcció. CYPE Ingenieros, S.A.
- Data: 05/07/2024
- Divisa: EUR
- Costos indirectes: 3 %
- IVA: 21 %

## S Senyalització i equipament

### SA Aparells sanitaris

#### SAB Banyeres

**SAB020** U Banyera d'acer "ROCA".
Banyera rectangular de xapa d'acer, model Contesa "ROCA", color Blanco, de 1700x700x400 mm, equipada amb aixetes monocomandament mural per a bany/dutxa, amb cartutx ceràmic, acabat cromat, model Thesis. Inclús silicona per a segellat de junts.
Inclou: Replanteig. Col·locació i fixació de l'aparell. Muntatge del desguàs. Connexió a la xarxa d'evacuació. Muntatge de l'aixeteria. Connexió a les xarxes d'aigua freda i calenta. Comprovació del seu correcte funcionament. Segellat de junts.
Criteri d'amidament de projecte: Nombre d'unitats previstes, segons documentació gràfica de Projecte.
Criteri de mesura d'obra: Es mesurarà el nombre d'unitats realment col·locades segons especificacions de Projecte.

| Codi | Ut | Descripció | Rendiment | Preu | Import |
|---|---|---|---|---|---|
| mt30bcr009a | U | Banyera rectangular de xapa d'acer, model Contesa "ROCA", color Blanco, de 1700x700x400 mm, segons UNE-EN 14516. (material) | 1 | 137.06 | 137.060 |
| mt31gmo024a | U | Aixetes monocomandament mural per a bany/dutxa, amb cartutx ceràmic, acabat cromat, model Thesis "ROCA", compost de mesclador de bany/dutxa amb canella i suport de dutxa integrat, inversor automàtic bany/dutxa i equip de dutxa format per mànec de dutxa i flexible de 1,70 m de llautó cromat, segons UNE-EN 1287. (material) | 1 | 404.6 | 404.600 |
| mt30dba020 | U | Desguàs automàtic de llautó-coure per banyera, acabat cromat. (material) | 1 | 126.08 | 126.080 |
| mt30www005 | U | Cartutx de 300 ml de silicona àcida monocomponent, fungicida, per a segellat de junts en ambients humits. (material) | 0.036 | 7.5 | 0.270 |
| mo008 | h | Oficial 1ª lampista. (mà d'obra) | 1.319 | 29.34 | 38.699 |
| % | % | Costos directes complementaris | 2 % | 706.709 | 14.134 |
|  |  | Costos directes |  |  | 720.843 |

Residus:
- col·locació: mt30www005 Cartutx de 300 ml de silicona àcida monocomponent, fungicida, per a segellat de junts en ambients humits; factor de residu 0.06

## Recursos

**mt30bcr009a** U Banyera rectangular de xapa d'acer, model Contesa "ROCA", color Blanco, de 1700x700x400 mm, segons UNE-EN 14516
Dades tècniques: Cost energètic 257.524 MJ; Emissió de CO2 16.321 kg
Residus:
- embalatge: re150101 Envasos de paper i cartró. (component de residu); rendiment 3.601 kg; Codi LER 15 01 01; Massa de l'element 1 kg; Volum 0.001333 m3

**mt31gmo024a** U Aixetes monocomandament mural per a bany/dutxa
Dades tècniques: Cost energètic 492.006 MJ; Emissió de CO2 33.113 kg
Residus:
- embalatge: re150101 Envasos de paper i cartró; rendiment 0.086 kg

**mt30www005** U Cartutx de 300 ml de silicona àcida monocomponent, fungicida, per a segellat de junts en ambients humits
Dades tècniques: Cost energètic 87.088 MJ; Emissió de CO2 3.667 kg; Codi LER 17 09 04; Massa de l'element 0.45 kg; Volum 0.0003 m3
Residus:
- embalatge: re170203 Plàstic. (component de residu); rendiment 0.1 kg; Codi LER 17 02 03; Massa de l'element 1 kg; Volum 0.001667 m3
