# Cisterna encastada per a vàter de paret

- Propietat de l'arxiu: CYPE Ingenieros S.A.
- Format: FIEBDC-3/2016
- Programa: Generador de preus de la construcció. CYPE Ingenieros, S.A.
- Data: 13/06/2024
- Divisa: EUR
- Costos indirectes: 3 %
- IVA: 21 %

## S Senyalització i equipament

### SA Aparells sanitaris

#### SAI Vàters

**SAI120** U Cisterna encastada per a vàter de paret.
Cisterna amb bastidor per a encastar a mur de fàbrica o a envà de plaques i polsador mecànic de doble accionament. Instal·lació encastada en mur de fàbrica o en envà de plaques.
Inclou: Replanteig. Col·locació i fixació de la cisterna. Connexió a la xarxa d'evacuació. Connexió a la xarxa d'aigua freda. Muntatge d'accessoris i complements. Comprovació del seu correcte funcionament.
Criteri d'amidament de projecte: Nombre d'unitats previstes, segons documentació gràfica de Projecte.
Criteri de mesura d'obra: Es mesurarà el nombre d'unitats realment col·locades segons especificacions de Projecte.

| Codi | Ut | Descripció | Rendiment | Preu | Import |
|---|---|---|---|---|---|
| mt30ips025a | U | Cisterna amb bastidor per a encastar a mur de fàbrica o a envà de plaques, amb ancoratges, aixeta de regulació de 1/2" premuntada, mecanisme de descàrrega de 3/6 litres i elements de connexió a alimentació i desguàs, per a inodor suspès. (material) | 1 | 336 | 336.000 |
| mt30ips030a | U | Polsador mecànic de doble accionament, amb embellidor, per a cisterna encastada. (material) | 1 | 32 | 32.000 |
| mo008 | h | Oficial 1ª lampista. (mà d'obra) | 1.199 | 29.34 | 35.179 |
| % | % | Costos directes complementaris | 2 % | 403.179 | 8.064 |
|  |  | Costos directes |  |  | 411.243 |
