# Rentamans mural, d'argila refractària

- Propietat de l'arxiu: CYPE Ingenieros S.A.
- Format: FIEBDC-3/2016
- Programa: Generador de preus de la construcció. CYPE Ingenieros, S.A.
- Data: 13/06/2024
- Divisa: EUR
- Costos indirectes: 3 %
- IVA: 21 %

## S Senyalització i equipament

### SA Aparells sanitaris

#### SAM Rentamans

**SAM033** U Rentamans mural, d'argila refractària.
Rentamans asimètric mural, d'argila refractària, acabat termoesmaltat, color blanc, de 380x280x135 mm, amb un orifici per les aixetes a la dreta, amb vàlvula de desguàs de llautó cromat i joc de fixació de 2 peces, i desguàs amb sifó botella d'ABS, acabat brillant imitació crom. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sig015a | U | Rentamans asimètric mural, d'argila refractària, acabat termoesmaltat, color blanc, de 380x280x135 mm, amb un orifici per les aixetes a la dreta, segons UNE 67001. (material) | 1 | 101.66 | 101.660 |
| mt30asg030a | U | Vàlvula de desguàs de llautó cromat, de 50 mm de longitud. (material) | 1 | 67.9 | 67.900 |
| mt30asg050a | U | Joc de fixació de 2 peces, per a rentamans. (material) | 1 | 12.8 | 12.800 |
| mt30asg070aa | U | Sifó botella de ABS, acabat brillant imitació crom, amb sortida de 32 mm de diàmetre exterior, per a lavabo, amb embellidor. (material) | 1 | 47.24 | 47.240 |
| mt30www005 | U | Cartutx de 300 ml de silicona àcida monocomponent, fungicida, per a segellat de junts en ambients humits. (material) | 0.012 | 7.5 | 0.090 |
| mo008 | h | Oficial 1ª lampista. (mà d'obra) | 1.439 | 29.34 | 42.220 |
| % | % | Costos directes complementaris | 2 % | 271.910 | 5.438 |
|  |  | Costos directes |  |  | 277.348 |

Residus:
- col·locació: mt30asg070aa; factor de residu 0.0219444
- col·locació: mt30www005 Cartutx de 300 ml de silicona àcida monocomponent, fungicida, per a segellat de junts en ambients humits; factor de residu 0.06

## Recursos

**mt30asg030a** U Vàlvula de desguàs de llautó cromat, de 50 mm de longitud
Dades tècniques: Cost energètic 96.674 MJ; Emissió de CO2 6.551 kg
Residus:
- embalatge: re150101 Envasos de paper i cartró. (component de residu); rendiment 0.072 kg; Codi LER 15 01 01; Massa de l'element 1 kg; Volum 0.001333 m3

**mt30asg050a** U Joc de fixació de 2 peces, per a rentamans
Dades tècniques: Cost energètic 1.579 MJ; Emissió de CO2 1.304 kg
Residus:
- embalatge: re150101 Envasos de paper i cartró; rendiment 1.463 kg

**mt30asg070aa** U Sifó botella de ABS
Dades tècniques: Cost energètic 20.947 MJ; Emissió de CO2 1.072 kg; Codi LER 17 02 03; Massa de l'element 0.216 kg; Volum 0.00036 m3
Residus:
- embalatge: re150101 Envasos de paper i cartró; rendiment 0.039 kg

**mt30www005** U Cartutx de 300 ml de silicona àcida monocomponent, fungicida, per a segellat de junts en ambients humits
Dades tècniques: Cost energètic 87.088 MJ; Emissió de CO2 3.667 kg; Codi LER 17 09 04; Massa de l'element 0.45 kg; Volum 0.0003 m3
Residus:
- embalatge: re170203 Plàstic. (component de residu); rendiment 0.1 kg; Codi LER 17 02 03; Massa de l'element 1 kg; Volum 0.001667 m3
