# Placa per taulell de cuina

- Propietat de l'arxiu: CYPE Ingenieros S.A.
- Format: FIEBDC-3/2016
- Programa: Generador de preus de la construcció. CYPE Ingenieros, S.A.
- Data: 13/06/2024
- Divisa: EUR
- Costos indirectes: 3 %
- IVA: 21 %

## S Senyalització i equipament

### SC Cuines/eixides

#### SCE Electrodomèstics

**SCE030** U Placa per taulell de cuina.
Placa de cocció a gas natural, butà i propà, de 306 mm d'amplada, 59 mm d'altura i 527 mm de profunditat, color negre, 1 zones i potència 6100 W.
Inclou: Replanteig. Col·locació de l'aparell. Segellat de junts. Connexió a la presa de gas. Connexió a la xarxa elèctrica. Comprovació del seu correcte funcionament.
Criteri d'amidament de projecte: Nombre d'unitats previstes, segons documentació gràfica de Projecte.
Criteri de mesura d'obra: Es mesurarà el nombre d'unitats realment col·locades segons especificacions de Projecte.

| Codi | Ut | Descripció | Rendiment | Preu | Import |
|---|---|---|---|---|---|
| mt32pgs010rb | U | Placa de cocció a gas natural, butà i propà, de 306 mm d'amplada, 59 mm d'altura i 527 mm de profunditat, color negre, 1 zones i potència 6100 W. (material) | 1 | 435 | 435.000 |
| mo003 | h | Oficial 1ª electricista. (mà d'obra) | 0.599 | 29.34 | 17.575 |
| % | % | Costos directes complementaris | 2 % | 452.575 | 9.052 |
|  |  | Costos directes |  |  | 461.627 |

## Recursos

**mt32pgs010rb** U Placa de cocció a gas natural
Dades tècniques: Cost energètic 168.033 MJ; Emissió de CO2 11.076 kg
Residus:
- embalatge: re150101 Envasos de paper i cartró. (component de residu); rendiment 1.428 kg; Codi LER 15 01 01; Massa de l'element 1 kg; Volum 0.001333 m3
- embalatge: re170604 Materials d'aïllament diferents dels especificats en els codis 17 06 01 i 17 06 03. (component de residu); rendiment 0.071 kg; Codi LER 17 06 04; Massa de l'element 1 kg; Volum 0.001667 m3
