# Placa per taulell de cuina

- Propietat de l'arxiu: CYPE Ingenieros S.A.
- Format: FIEBDC-3/2016
- Programa: Generador de preus de la construcció. CYPE Ingenieros, S.A.
- Data: 13/06/2024
- Divisa: EUR
- Costos indirectes: 3 %
- IVA: 21 %

## S Senyalització i equipament

### SC Cuines/eixides

#### SCE Electrodomèstics

**SCE030** U Placa per taulell de cuina.
Placa d'inducció, de 592 mm d'amplada, 51 mm d'altura i 522 mm de profunditat, color negre, 3 zones i potència 7400 W.
Inclou: Replanteig. Col·locació de l'aparell. Segellat de junts. Connexió a la xarxa elèctrica. Comprovació del seu correcte funcionament.
Criteri d'amidament de projecte: Nombre d'unitats previstes, segons documentació gràfica de Projecte.
Criteri de mesura d'obra: Es mesurarà el nombre d'unitats realment col·locades segons especificacions de Projecte.

| Codi | Ut | Descripció | Rendiment | Preu | Import |
|---|---|---|---|---|---|
| mt32pis010q | U | Placa d'inducció, de 592 mm d'amplada, 51 mm d'altura i 522 mm de profunditat, color negre, 3 zones i potència 7400 W. (material) | 1 | 539 | 539.000 |
| mo003 | h | Oficial 1ª electricista. (mà d'obra) | 0.599 | 29.34 | 17.575 |
| % | % | Costos directes complementaris | 2 % | 556.575 | 11.132 |
|  |  | Costos directes |  |  | 567.707 |
