# Rentaplats

- Propietat de l'arxiu: CYPE Ingenieros S.A.
- Format: FIEBDC-3/2016
- Programa: Generador de preus de la construcció. CYPE Ingenieros, S.A.
- Data: 05/07/2024
- Divisa: EUR
- Costos indirectes: 3 %
- IVA: 21 %

## S Senyalització i equipament

### SC Cuines/eixides

#### SCE Electrodomèstics

**SCE010** U Rentaplats.
Rentavaixelles independent, de 449 mm d'amplada, 845 mm d'altura i 600 mm de profunditat, color blanc, amb capacitat per a 10 coberts, consum d'energia per 100 cicles del programa Eco 76 kWh, consum d'aigua del programa Eco 9,5 l, classe d'eficiència energètica E, classe d'emissió de soroll aeri B.
Inclou: Replanteig. Col·locació de l'aparell. Connexió a la xarxa d'evacuació. Connexió a la xarxa elèctrica. Comprovació del seu correcte funcionament.
Criteri d'amidament de projecte: Nombre d'unitats previstes, segons documentació gràfica de Projecte.
Criteri de mesura d'obra: Es mesurarà el nombre d'unitats realment col·locades segons especificacions de Projecte.

| Codi | Ut | Descripció | Rendiment | Preu | Import |
|---|---|---|---|---|---|
| mt32lav010bqbf | U | Rentavaixelles independent, de 449 mm d'amplada, 845 mm d'altura i 600 mm de profunditat, color blanc, amb capacitat per a 10 coberts, consum d'energia per 100 cicles del programa Eco 76 kWh, consum d'aigua del programa Eco 9,5 l, classe d'eficiència energètica E, classe d'emissió de soroll aeri B, segons el Reglament Delegat (UE) Nº 2019/2017. (material) | 1 | 515 | 515.000 |
| mo008 | h | Oficial 1ª lampista. (mà d'obra) | 0.42 | 29.34 | 12.323 |
| mo003 | h | Oficial 1ª electricista. (mà d'obra) | 0.18 | 29.34 | 5.281 |
| % | % | Costos directes complementaris | 2 % | 532.604 | 10.652 |
|  |  | Costos directes |  |  | 543.256 |

## Recursos

**mt32lav010bqbf** U Rentavaixelles independent
Dades tècniques: Cost energètic 1187.609 MJ; Emissió de CO2 49.529 kg
Residus:
- embalatge: re150101 Envasos de paper i cartró. (component de residu); rendiment 1.5 kg; Codi LER 15 01 01; Massa de l'element 1 kg; Volum 0.001333 m3
- embalatge: re170604 Materials d'aïllament diferents dels especificats en els codis 17 06 01 i 17 06 03. (component de residu); rendiment 0.075 kg; Codi LER 17 06 04; Massa de l'element 1 kg; Volum 0.001667 m3
