# Topall per a porta interior. Col·locació en el terra

- Propietat de l'arxiu: CYPE Ingenieros S.A.
- Format: FIEBDC-3/2016
- Programa: Generador de preus de la construcció. CYPE Ingenieros, S.A.
- Data: 05/07/2024
- Divisa: EUR
- Costos indirectes: 3 %
- IVA: 21 %

## S Senyalització i equipament

### SD Proteccions

#### SDO Protectors per a portes

**SDO010** U Topall per a porta interior. Col·locació en el terra.
Topall per a porta interior, tipus cautxú, per a col·locació en el terra, color blanc, fixat mitjançant cargols.
Inclou: Replanteig dels punts de fixació. Muntatge i fixació.
Criteri d'amidament de projecte: Nombre d'unitats previstes, segons documentació gràfica de Projecte.
Criteri de mesura d'obra: Es mesurarà el nombre d'unitats realment col·locades segons especificacions de Projecte.

| Codi | Ut | Descripció | Rendiment | Preu | Import |
|---|---|---|---|---|---|
| mt53pdi050cb | U | Topall per a porta interior, tipus cautxú, per a col·locació en el terra, color blanc. (material) | 1 | 1.36 | 1.360 |
| mt12ppl016 | U | Cargol autoroscant protegit contra l'oxidació. (material) | 1 | 0.04 | 0.040 |
| mo080 | h | Ajudant muntador. (mà d'obra) | 0.06 | 25.28 | 1.517 |
| % | % | Costos directes complementaris | 2 % | 2.917 | 0.058 |
|  |  | Costos directes |  |  | 2.975 |

Residus:
- col·locació: mt12ppl016 Cargol autoroscant protegit contra l'oxidació; factor de residu 0.00538462

## Recursos

**mt53pdi050cb** U Topall per a porta interior, tipus cautxú, per a col·locació en el terra, color blanc
Dades tècniques: Cost energètic 2.284 MJ; Emissió de CO2 0.110 kg
Residus:
- embalatge: re150101 Envasos de paper i cartró. (component de residu); rendiment 0.009 kg; Codi LER 15 01 01; Massa de l'element 1 kg; Volum 0.001333 m3
- embalatge: re170203 Plàstic. (component de residu); rendiment 0.005 kg; Codi LER 17 02 03; Massa de l'element 1 kg; Volum 0.001667 m3

**mt12ppl016** U Cargol autoroscant protegit contra l'oxidació
Dades tècniques: Cost energètic 0.062 MJ; Emissió de CO2 0.010 kg; Codi LER 17 04 05; Massa de l'element 0.0013 kg
Residus:
- embalatge: re150101 Envasos de paper i cartró; rendiment 0.001 kg
