# Escala metàl·lica de cargol

- Propietat de l'arxiu: CYPE Ingenieros S.A.
- Format: FIEBDC-3/2016
- Programa: Generador de preus de la construcció. CYPE Ingenieros, S.A.
- Data: 01/10/2024
- Divisa: EUR
- Costos indirectes: 3 %
- IVA: 21 %

## S Senyalització i equipament

### SE Escales prefabricades

#### SET De cargol

**SET010** U Escala metàl·lica de cargol.
Escala metàl·lica de cargol per una planta interior d'habitatge, de fins a 3,00 m d'altura lliure, de 1,20 m de diàmetre, formada amb perfils d'acer laminat en fred, formant un arbre central de 100 mm de diàmetre, esglaons de xapa estampada de 3 mm d'espessor, barana formada per barrots verticals de rodó d'acer llis i passamans acabat en PVC. Inclús tancament de buit superior, elements de fixació i pintura antioxidant. Realitzada en taller i muntada en obra amb ajudes de paleta incloses. Completament acabada.
Inclou: Replanteig i fixació de l'arbre central. Replanteig de l'esglaonat. Presentació dels esglaons i subjecció prèvia. Anivellació i ajustament de la posició dels esglaons. Finalització dels esglaons. Replanteig i col·locació de la barana i passamans. Subjecció definitiva.
Criteri d'amidament de projecte: Nombre d'unitats previstes, segons documentació gràfica de Projecte.
Criteri de mesura d'obra: Es mesurarà el nombre d'unitats realment executades segons especificacions de Projecte.

| Codi | Ut | Descripció | Rendiment | Preu | Import |
|---|---|---|---|---|---|
| mt26eme020a | U | Elements d'ancoratge i fixació d'escala metàl·lica de cargol per una planta d'altura lliure fins a 3,00 m i 1,2 m de diàmetre, en l'interior d'un habitatge. (material) | 1 | 90 | 90.000 |
| mt26eme010aa | U | Escala metàl·lica de cargol per una planta d'altura lliure fins a 3,00 m i 1,2 m de diàmetre, realitzada amb perfils d'acer laminat en fred, formant un arbre central de 100 mm de diàmetre, esglaons de xapa estampada de 3 mm d'espessor, barana de barrots verticals de rodó d'acer llis i passamans acabat en PVC. (material) | 1 | 1533.27 | 1533.270 |
| mo018 | h | Oficial 1ª serraller. (mà d'obra) | 4.076 | 28.86 | 117.633 |
| mo059 | h | Ajudant serraller. (mà d'obra) | 4.076 | 25.36 | 103.367 |
| % | % | Costos directes complementaris | 2 % | 1844.270 | 36.885 |
|  |  | Costos directes |  |  | 1881.155 |
