# Dutxa higiènica monocomandament

- Propietat de l'arxiu: CYPE Ingenieros S.A.
- Format: FIEBDC-3/2016
- Programa: Generador de preus de la construcció. CYPE Ingenieros, S.A.
- Data: 25/01/2025
- Divisa: EUR
- Costos indirectes: 3 %
- IVA: 21 %

## S Senyalització i equipament

### SG Aixeteries

#### SGH Dutxes higièniques

**SGH010** U Dutxa higiènica monocomandament.
Dutxa higiènica monocomandament, acabat cromat, formada per aixeta mescladora monocomandament amb palanca metàl·lica, floró circular, cartutx ceràmic, amb presa de 1/2" per a flexo i suport per a dutxa telèfon, acabat cromat; dutxa telèfon amb palanca d'accionament, acabat cromat, amb un raig, limitador de cabal a 5 l/min i sistema anticalç i flexo de dutxa de 1,25 m de longitud. Inclús elements de connexió, elements de fixació i juntes elàstiques.
Inclou: Col·locació. Connexionat i comprovació del seu correcte funcionament.
Criteri d'amidament de projecte: Nombre d'unitats previstes, segons documentació gràfica de Projecte.
Criteri de mesura d'obra: Es mesurarà el nombre d'unitats realment col·locades segons especificacions de Projecte.

| Codi | Ut | Descripció | Rendiment | Preu | Import |
|---|---|---|---|---|---|
| mt31gdh010a | U | Dutxa higiènica monocomandament, acabat cromat, formada per aixeta mescladora monocomandament amb palanca metàl·lica, floró circular, cartutx ceràmic, amb presa de 1/2" per a flexo i suport per a dutxa telèfon, acabat cromat; dutxa telèfon amb palanca d'accionament, acabat cromat, amb un raig, limitador de cabal a 5 l/min i sistema anticalç i flexo de dutxa de 1,25 m de longitud, inclús elements de connexió, elements de fixació i juntes elàstiques. (material) | 1 | 89.46 | 89.460 |
| mt37www010 | U | Material auxiliar per a instal·lacions de lampisteria. (material) | 1 | 1.4 | 1.400 |
| mo008 | h | Oficial 1ª lampista. (mà d'obra) | 0.599 | 30.63 | 18.347 |
| % | % | Costos directes complementaris | 2 % | 109.207 | 2.184 |
|  |  | Costos directes |  |  | 111.391 |
