# Lloseta tàctil antilliscant de poliuretà termoplàstic (TPU)

- Propietat de l'arxiu: CYPE Ingenieros S.A.
- Format: FIEBDC-3/2016
- Programa: Generador de preus de la construcció. CYPE Ingenieros, S.A.
- Data: 05/07/2024
- Divisa: EUR
- Costos indirectes: 3 %
- IVA: 21 %

## S Senyalització i equipament

### ST Sistemes per a paviments tàctils

#### STL Llosetes

**STL010** m² Lloseta tàctil antilliscant de poliuretà termoplàstic (TPU).
Lloseta tàctil antilliscant de poliuretà termoplàstic (TPU), de 458x420x1,7 mm, amb botons de 25 mm de diàmetre i 5 mm d'altura, de color groc, Euroclasse Cfl-s1 de reacció al foc, segons UNE-EN 13501-1, d'adherència R-10, segons DIN-EN 16165, fixada amb adhesiu de contacte, sobre capa fina de pasta anivelladora aplicada sobre el paviment.
Inclou: Neteja del paviment. Aplicació de la capa anivelladora. Fixació de la lloseta tàctil.
Criteri d'amidament de projecte: Superfície mesurada segons documentació gràfica de Projecte.
Criteri de mesura d'obra: Es mesurarà la superfície realment executada segons especificacions de Projecte.

| Codi | Ut | Descripció | Rendiment | Preu | Import |
|---|---|---|---|---|---|
| mt09mcp200a | kg | Pasta anivelladora de terres, CT - C20 - F6 segons UNE-EN 13813, composta por ciments especials, àrids seleccionats i additius, per a espessors de 2 a 5 mm, utilitzada en anivellació de paviments. (material) | 2 | 0.76 | 1.520 |
| mt18dww010b | kg | Adhesiu de contacte a base de resina acrílica en dispersió aquosa, per a llosetes tàctils antilliscants. (material) | 0.35 | 6.2 | 2.170 |
| mt47pta040a | m² | Lloseta tàctil antilliscant de poliuretà termoplàstic (TPU), de 458x420x1,7 mm, amb botons de 25 mm de diàmetre i 5 mm d'altura, de color groc, Euroclasse Cfl-s1 de reacció al foc, segons UNE-EN 13501-1, d'adherència R-10, segons DIN-EN 16165, per fixar amb adhesiu sobre el paviment. (material) | 1.05 | 28.25 | 29.663 |
| mo011 | h | Oficial 1ª muntador. (mà d'obra) | 0.216 | 29.34 | 6.337 |
| mo080 | h | Ajudant muntador. (mà d'obra) | 0.216 | 25.28 | 5.460 |
| % | % | Costos directes complementaris | 2 % | 45.150 | 0.903 |
|  |  | Costos directes |  |  | 46.053 |

Residus:
- col·locació: mt09mcp200a; factor de residu 0.0063
- col·locació: mt18dww010b Adhesiu de contacte a base de resina acrílica en dispersió aquosa, per a llosetes tàctils antilliscants; factor de residu 0.03
- col·locació: mt47pta040a; factor de residu 0.03

## Recursos

**mt09mcp200a** kg Pasta anivelladora de terres
Dades tècniques: Cost energètic 2.394 MJ; Emissió de CO2 0.194 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt18dww010b** kg Adhesiu de contacte a base de resina acrílica en dispersió aquosa, per a llosetes tàctils antilliscants
Dades tècniques: Cost energètic 75.527 MJ; Emissió de CO2 2.872 kg; Codi LER 17 09 04; Massa de l'element 1 kg; Volum 0.000667 m3
Residus:
- embalatge: re170203 Plàstic; rendiment 0.003 kg

**mt47pta040a** m² Lloseta tàctil antilliscant de poliuretà termoplàstic (TPU)
Dades tècniques: Cost energètic 291.654 MJ; Emissió de CO2 14.164 kg; Codi LER 17 06 04; Massa de l'element 2 kg; Volum 0.003333 m3
Residus:
- embalatge: re170203 Plàstic; rendiment 0.034 kg
