# Pou de bombament prefabricat, de polietilè

- Propietat de l'arxiu: CYPE Ingenieros S.A.
- Format: FIEBDC-3/2016
- Programa: Generador de preus de la construcció. CYPE Ingenieros, S.A.
- Data: 13/06/2024
- Divisa: EUR
- Costos indirectes: 3 %
- IVA: 21 %

## U Urbanització interior de la parcel·la

### UA Clavegueram

#### UAO Pous de bombament

**UAO020** U Pou de bombament prefabricat, de polietilè.
Pou de bombament, monobloc, de polietilè d'alta densitat, de 800 mm de diàmetre nominal i 2,5 m d'altura nominal, amb con reductor de 600 mm de diàmetre nominal en la boca, amb els "pates" instal·lats, base amb superfície llisa, una entrada amb maneguet d'unió amb junta elàstica de 250 mm de diàmetre, una sortida d'impulsió amb connexió embridada de 90 mm de diàmetre i tub per ventilació, sobre solera de 30 cm de gruix de formigó armat HA-30/B/20/XC4+XA2, encast del cos del col·lector 10 cm en aquesta solera, lleugerament armada amb malla electrosoldada ME 20x20 Ø 8-8 B 500 T 6x2,20 UNE-EN 10080 i llosa al voltant de la boca del con de 150x150 cm i 20 cm de gruix de formigó en massa HM-30/B/20/X0+XA2; amb tancament de tapa circular i marc de ferro colat classe C-250 segons UNE-EN 124, instal·lat en junt a vorades de voreres o zones de les cunetes dels carrers.
Criteri de valoració econòmica: El preu inclou els equips i la maquinària necessaris per al desplaçament i la disposició en obra dels elements, però no inclou l'equip de bombament, l'excavació ni el replé del extradós.
Inclou: Replanteig. Col·locació de la malla electrosoldada per la solera. Abocat i compactació del formigó en formació de solera. Col·locació del pou. Connexionat dels col·lectors al pou. Abocat i compactació del formigó per formació de la llosa al voltant de la boca del con. Col·locació de marc, tapa de registre i accessoris. Comprovació del seu correcte funcionament. Realització de proves de servei.
Criteri d'amidament de projecte: Nombre d'unitats previstes, segons documentació gràfica de Projecte.
Criteri de mesura d'obra: Es mesurarà el nombre d'unitats realment executades segons especificacions de Projecte.

| Codi | Ut | Descripció | Rendiment | Preu | Import |
|---|---|---|---|---|---|
| mt10haf010ernu | m³ | Formigó HA-30/B/20/XC4+XA2, fabricat en central, amb ciment SR. (material) | 0.398 | 115 | 45.770 |
| mt07ame010n | m² | Malla electrosoldada ME 20x20 Ø 8-8 B 500 T 6x2,20 UNE-EN 10080. (material) | 1.327 | 6.7 | 8.891 |
| mt11ras180da | U | Pou de bombament, monobloc, de polietilè d'alta densitat, de 800 mm de diàmetre nominal i 2,5 m d'altura nominal, amb con reductor de 600 mm de diàmetre nominal en la boca, amb els "pates" instal·lats, base amb superfície llisa, una entrada amb maneguet d'unió amb junta elàstica de 250 mm de diàmetre, una sortida d'impulsió amb connexió embridada de 90 mm de diàmetre i tub per ventilació, segons UNE-EN 13598-2. (material) | 1 | 1250.33 | 1250.330 |
| mt10hmf010rRb | m³ | Formigó HM-30/B/20/X0+XA2, fabricat en central, amb ciment SR. (material) | 0.349 | 115.86 | 40.435 |
| mt46tpr010g | U | Tapa circular i marc de foneria dúctil de 660 mm de diàmetre exterior i 40 mm d'altura, pas lliure de 550 mm, per pou, classe C-250 segons UNE-EN 124. Tapa revestida amb pintura bituminosa i marc sense tancament ni junt. (material) | 1 | 62.5 | 62.500 |
| mq04cag010a | h | Camió amb grua de fins a 6 t. (maquinària) | 0.233 | 55.38 | 12.904 |
| mo041 | h | Oficial 1ª construcció d'obra civil. (mà d'obra) | 2.14 | 28.42 | 60.819 |
| mo087 | h | Ajudant construcció d'obra civil. (mà d'obra) | 1.07 | 25.28 | 27.050 |
| % | % | Costos directes complementaris | 2 % | 1508.699 | 30.174 |
|  |  | Costos directes |  |  | 1538.873 |

Residus:
- col·locació: mt10haf010ernu Formigó HA-30/B/20/XC4+XA2, fabricat en central, amb ciment SR; factor de residu 0.00107473
- col·locació: mt07ame010n Malla electrosoldada ME 20x20 Ø 8-8 B 500 T 6x2,20 UNE-EN 10080; factor de residu 0.0121053
- col·locació: mt10hmf010rRb Formigó HM-30/B/20/X0+XA2, fabricat en central, amb ciment SR; factor de residu 0.00106641

## Recursos

**mt10haf010ernu** m³ Formigó HA-30/B/20/XC4+XA2, fabricat en central, amb ciment SR
Dades tècniques: Cost energètic 2208.000 MJ; Emissió de CO2 253.000 kg; Codi LER 17 01 01; Massa de l'element 2300 kg; Volum 1.533333 m3

**mt07ame010n** m² Malla electrosoldada ME 20x20 Ø 8-8 B 500 T 6x2,20 UNE-EN 10080
Dades tècniques: Cost energètic 35.290 MJ; Emissió de CO2 1.831 kg; Codi LER 17 04 05; Massa de l'element 3.59 kg; Volum 0.00171 m3

**mt11ras180da** U Pou de bombament
Dades tècniques: Cost energètic 14101.462 MJ; Emissió de CO2 500.167 kg
Residus:
- embalatge: re150101 Envasos de paper i cartró. (component de residu); rendiment 0.086 kg; Codi LER 15 01 01; Massa de l'element 1 kg; Volum 0.001333 m3

**mt10hmf010rRb** m³ Formigó HM-30/B/20/X0+XA2, fabricat en central, amb ciment SR
Dades tècniques: Cost energètic 2208.000 MJ; Emissió de CO2 253.000 kg; Codi LER 17 01 01; Massa de l'element 2300 kg; Volum 1.533333 m3

**mt46tpr010g** U Tapa circular i marc de foneria dúctil de 660 mm de diàmetre exterior i 40 mm d'altura
Dades tècniques: Cost energètic 848.089 MJ; Emissió de CO2 52.911 kg
Residus:
- embalatge: re150101 Envasos de paper i cartró; rendiment 0.072 kg
