# Marquesina fotovoltaica per a cobertura de vehicles, en aparcament exterior

- Propietat de l'arxiu: CYPE Ingenieros S.A.
- Format: FIEBDC-3/2016
- Programa: Generador de preus de la construcció. CYPE Ingenieros, S.A.
- Data: 13/06/2024
- Divisa: EUR
- Costos indirectes: 3 %
- IVA: 21 %

## U Urbanització interior de la parcel·la

### UC Aparcaments

#### UCF Cobertes fotovoltaiques

**UCF015** U Marquesina fotovoltaica per a cobertura de vehicles, en aparcament exterior.
Marquesina fotovoltaica per a cobertura de vehicles, en aparcament exterior, de 8x5 m i 6 kW de potència total instal·lada, composta de kit d'estructura, d'acer galvanitzat format per pilars, bigues i corretges, amb unions cargolades en obra, de 2,5 m d'altura lliure en la part baixa, amb un angle d'inclinació d'11° i 7 m de distància entre centres de pilars i coberta de 24 mòduls solars fotovoltaics de cèl·lules de silici policristal·lí, potència màxima (Wp) 250 W, tensió a màxima potència (Vmp) 36,2 V, intensitat a màxima potència (Imp) 6,91 A, tensió en circuit obert (Voc) 44,6 V, intensitat de curtcircuit (Isc) 7,32 A, eficiència 15,38%, 72 cèl·lules, vidre exterior trempat de 3,2 mm d'espessor, capa adhesiva d'etilvinilacetat (EVA), capa posterior de polifluorur de vinil, polièster i polifluorur de vinil (TPT), marc d'alumini anoditzat, temperatura de treball -40°C fins 85°C, dimensions 1640x992x35 mm, resistència a la càrrega del vent 245 kg/m², resistència a la càrrega de la neu 551 kg/m², pes 18,11 kg, amb caixa de connexions amb díodes, cables i connectors. Inclús accessoris, cargols, elements d'ancoratge i material de connexionat elèctric.
Criteri de valoració econòmica: El preu no inclou l'excavació de la fonamentació ni la formació de la fonamentació.
Inclou: Replanteig i marcat d'eixos de pilars. Muntatge de l'estructura metàl·lica. Aplomat. Col·locació i fixació dels mòduls solars fotovoltaics. Connexionat i comprovació del seu correcte funcionament.
Criteri d'amidament de projecte: Nombre d'unitats previstes, segons documentació gràfica de Projecte.
Criteri de mesura d'obra: Es mesurarà el nombre d'unitats realment executades segons especificacions de Projecte.

| Codi | Ut | Descripció | Rendiment | Preu | Import |
|---|---|---|---|---|---|
| mt07mag010a | U | Kit d'estructura, d'acer galvanitzat format per pilars, bigues i corretges, amb unions cargolades en obra, de 2,5 m d'altura lliure en la part baixa, amb un angle d'inclinació d'11° i 7 m de distància entre centres de pilars, per a la formació de marquesina a una aigua de 8x5 m, amb accessoris, cargolam i elements d'ancoratge. (material) | 1 | 1672 | 1672.000 |
| mt35sol030aBB | U | Mòdul solar fotovoltaic de cèl·lules de silici policristal·lí, potència màxima (Wp) 250 W, tensió a màxima potència (Vmp) 36,2 V, intensitat a màxima potència (Imp) 6,91 A, tensió en circuit obert (Voc) 44,6 V, intensitat de curtcircuit (Isc) 7,32 A, eficiència 15,38%, 72 cèl·lules, vidre exterior trempat de 3,2 mm d'espessor, capa adhesiva d'etilvinilacetat (EVA), capa posterior de polifluorur de vinil, polièster i polifluorur de vinil (TPT), marc d'alumini anoditzat, temperatura de treball -40°C fins 85°C, dimensions 1640x992x35 mm, resistència a la càrrega del vent 245 kg/m², resistència a la càrrega de la neu 551 kg/m², pes 18,11 kg, amb caixa de connexions amb díodes, cables i connectors. (material) | 24 | 242.5 | 5820.000 |
| mo047 | h | Oficial 1ª muntador d'estructura metàl·lica. (mà d'obra) | 4.795 | 28.39 | 136.130 |
| mo094 | h | Ajudant muntador d'estructura metàl·lica. (mà d'obra) | 4.795 | 25.25 | 121.074 |
| mo003 | h | Oficial 1ª electricista. (mà d'obra) | 9.351 | 29.34 | 274.358 |
| mo102 | h | Ajudant electricista. (mà d'obra) | 9.351 | 25.25 | 236.113 |
| % | % | Costos directes complementaris | 4 % | 8259.675 | 330.387 |
|  |  | Costos directes |  |  | 8590.062 |

Residus:
- col·locació: mt07mag010a; factor de residu 0.0053

## Recursos

**mt07mag010a** U Kit d'estructura
Dades tècniques: Cost energètic 24677.677 MJ; Emissió de CO2 2516.724 kg; Codi LER 17 04 05; Massa de l'element 983.02 kg; Volum 0.468105 m3
Residus:
- embalatge: re170203 Plàstic. (component de residu); rendiment 0.04 kg; Codi LER 17 02 03; Massa de l'element 1 kg; Volum 0.001667 m3

**mt35sol030aBB** U Mòdul solar fotovoltaic de cèl·lules de silici policristal·lí
Dades tècniques: Cost energètic 671.207 MJ; Emissió de CO2 36.600 kg
Residus:
- embalatge: re150101 Envasos de paper i cartró. (component de residu); rendiment 2.699 kg; Codi LER 15 01 01; Massa de l'element 1 kg; Volum 0.001333 m3
