# Projector subaquàtic per a piscina prefabricada

- Propietat de l'arxiu: CYPE Ingenieros S.A.
- Format: FIEBDC-3/2016
- Programa: Generador de preus de la construcció. CYPE Ingenieros, S.A.
- Data: 13/06/2024
- Divisa: EUR
- Costos indirectes: 3 %
- IVA: 21 %

## U Urbanització interior de la parcel·la

### UP Piscines

#### UPI Equips d'il·luminació

**UPI021** U Projector subaquàtic per a piscina prefabricada.
Projector de llum multicolor, de plàstic, de color blanc, amb embellidor d'acer inoxidable AISI-316L i nínxol de PVC, de 22 W de potència, classe d'eficiència energètica G, flux lluminós 1100 lúmens, alimentació a 12 V, protecció IP68, per a piscina prefabricada, amb fixació mitjançant creu, tacs i cargols. Inclús accessoris, subjeccions i material auxiliar.
Inclou: Muntatge i fixació. Connexionat. Comprovació del seu correcte funcionament.
Criteri d'amidament de projecte: Nombre d'unitats previstes, segons documentació gràfica de Projecte.
Criteri de mesura d'obra: Es mesurarà el nombre d'unitats realment executades segons especificacions de Projecte.

| Codi | Ut | Descripció | Rendiment | Preu | Import |
|---|---|---|---|---|---|
| mt47pil130Db | U | Projector de llum multicolor, de plàstic, de color blanc, amb embellidor d'acer inoxidable AISI-316L i nínxol de PVC, de 22 W de potència, classe d'eficiència energètica G, flux lluminós 1100 lúmens, alimentació a 12 V, protecció IP68, per a piscina prefabricada, amb fixació mitjançant creu, tacs i cargols. (material) | 1 | 400 | 400.000 |
| mt34www011 | U | Material auxiliar per instal·lació d'aparells d'il·luminació. (material) | 1 | 0.9 | 0.900 |
| mo003 | h | Oficial 1ª electricista. (mà d'obra) | 0.48 | 29.34 | 14.083 |
| mo102 | h | Ajudant electricista. (mà d'obra) | 0.48 | 25.25 | 12.120 |
| % | % | Costos directes complementaris | 2 % | 427.103 | 8.542 |
|  |  | Costos directes |  |  | 435.645 |

## Recursos

**mt47pil130Db** U Projector de llum multicolor
Dades tècniques: Cost energètic 0.964 MJ; Emissió de CO2 1.518 kg
Residus:
- embalatge: re150101 Envasos de paper i cartró. (component de residu); rendiment 1.786 kg; Codi LER 15 01 01; Massa de l'element 1 kg; Volum 0.001333 m3
