# Piscina prefabricada

- Propietat de l'arxiu: CYPE Ingenieros S.A.
- Format: FIEBDC-3/2016
- Programa: Generador de preus de la construcció. CYPE Ingenieros, S.A.
- Data: 25/01/2025
- Divisa: EUR
- Costos indirectes: 3 %
- IVA: 21 %

## U Urbanització interior de la parcel·la

### UP Piscines

#### UPP Piscines prefabricades

**UPP010** U Piscina prefabricada.
Piscina prefabricada compacta realitzada en taller amb successives capes de resines de polièster reforçades amb fibres de vidre fins arribar un gruix d'1 cm, de forma rectangular, de dimensions 7,90x3,60x1,40 m (volum 43 m³), amb esglaons de baixada en escalinata del mateix material, terminació de la superfície polida i de suau tacte, sense incloure excavació. Composada dels següents elements: VAS amb skimmers, broc d'impulsió, presa netejafons i bonera; EQUIP COMPLET DE DEPURACIÓ i esterilització de l'aigua en caseta prefabricada de polièster; filtres; bomba monofàsica, canonades i sorra de sílex; EQUIP ELÈCTRIC amb rellotge programador, tèrmic, contactor, diferencial, etc; CANONADES de PVC 6 atm, en circuit tancat de depuració; CORONACIÓ DE PISCINA amb acabament perimetral prefabricat de formigó de 50 cm d'ample; TRANSPORT I DESCARREGA fins a 50 km de radi i descàrrega amb ploma fins a 8 m. Inclús solera de formigó armat de 10 cm de gruix, realitzada amb formigó HA-25/B/20/XC2 i malla electrosoldada ME 15x15 Ø 10-10 B 500 T 6x2,20 UNE-EN 10080, i reblert perimetral posterior de graves.
Inclou: Preparació de la superfície de recolzament. Col·locació i fixació dels diferents equips. Col·locació i fixació d'accessoris i peces especials. Replé perimetral del vas. Comprovació del correcte funcionament de la instal·lació.
Criteri d'amidament de projecte: Nombre d'unitats previstes, segons documentació gràfica de Projecte.
Criteri de mesura d'obra: Es mesurarà el nombre d'unitats realment executades segons especificacions de Projecte.

| Codi | Ut | Descripció | Rendiment | Preu | Import |
|---|---|---|---|---|---|
| mt10haf010ctmu | m³ | Formigó HA-25/B/20/XC2, fabricat en central. (material) | 3 | 88.2 | 264.600 |
| mt07ame010q | m² | Malla electrosoldada ME 15x15 Ø 10-10 B 500 T 6x2,20 UNE-EN 10080. (material) | 34.5 | 12.61 | 435.045 |
| mt47ppi010c | U | Piscina prefabricada de polièster, 7,90x3,60x1,40 m (volum 43 m³), composta de vas amb skimmers, becs d'impulsió, presa netejafons i bonera; equip complert de depuració i esterilització de l'aigua en caseta prefabricada; equip elèctric, xarxa de canonades de PVC; escala, accessoris i equip de neteja. (material) | 1 | 8454.67 | 8454.670 |
| mt01arr010b | t | Grava de pedrera, de 20 a 30 mm de diàmetre. (material) | 35 | 11.5 | 402.500 |
| mt47ppi020c | U | Acabament perimetral prefabricat de formigó, per coronació de vora en piscina prefabricada de polièster, 7,90x3,60x1,40 m, volum 43 m³. (material) | 1 | 507.24 | 507.240 |
| mq07gte010c | h | Grua autopropulsada de braç telescòpic amb una capacitat d'elevació de 30 t i 27 m d'altura màxima de treball. (maquinària) | 4.5 | 75.04 | 337.680 |
| mo041 | h | Oficial 1ª construcció d'obra civil. (mà d'obra) | 35.968 | 29.67 | 1067.171 |
| mo087 | h | Ajudant construcció d'obra civil. (mà d'obra) | 53.952 | 26.39 | 1423.793 |
| % | % | Costos directes complementaris | 2 % | 12892.699 | 257.854 |
|  |  | Costos directes |  |  | 13150.553 |

Residus:
- col·locació: mt10haf010ctmu Formigó HA-25/B/20/XC2, fabricat en central; factor de residu 0.00133398
- col·locació: mt07ame010q Malla electrosoldada ME 15x15 Ø 10-10 B 500 T 6x2,20 UNE-EN 10080; factor de residu 0.0075
- col·locació: mt01arr010b Grava de pedrera, de 20 a 30 mm de diàmetre; factor de residu 0.00686426
- col·locació: mt47ppi020c; factor de residu 0.0083

## Recursos

**mt10haf010ctmu** m³ Formigó HA-25/B/20/XC2, fabricat en central
Dades tècniques: Cost energètic 1876.000 MJ; Emissió de CO2 234.500 kg; Codi LER 17 01 01; Massa de l'element 2345 kg; Volum 1.563333 m3

**mt07ame010q** m² Malla electrosoldada ME 15x15 Ø 10-10 B 500 T 6x2,20 UNE-EN 10080
Dades tècniques: Cost energètic 221.034 MJ; Emissió de CO2 0.075 kg; Codi LER 17 04 05; Massa de l'element 7.48 kg; Volum 0.003562 m3

**mt01arr010b** t Grava de pedrera, de 20 a 30 mm de diàmetre
Dades tècniques: Cost energètic 75.000 MJ; Emissió de CO2 4.000 kg; Codi LER 01 04 08; Massa de l'element 1000 kg; Volum 0.666667 m3

**mt47ppi020c** U Acabament perimetral prefabricat de formigó
Dades tècniques: Cost energètic 30.381 MJ; Emissió de CO2 117.635 kg; Codi LER 17 01 01; Massa de l'element 782 kg; Volum 0.521333 m3
Residus:
- embalatge: re170201 Fusta. (component de residu); rendiment 0.001 kg; Codi LER 17 02 01; Massa de l'element 1 kg; Volum 0.000909 m3
- embalatge: re170203 Plàstic. (component de residu); rendiment 0.07 kg; Codi LER 17 02 03; Massa de l'element 1 kg; Volum 0.001667 m3
