# Aspersor

- Propietat de l'arxiu: CYPE Ingenieros S.A.
- Format: FIEBDC-3/2016
- Programa: Generador de preus de la construcció. CYPE Ingenieros, S.A.
- Data: 13/06/2024
- Divisa: EUR
- Costos indirectes: 3 %
- IVA: 21 %

## U Urbanització interior de la parcel·la

### UR Reg

#### URE Equips

**URE020** U Aspersor.
Aspersor emergent de gir per impacte, de llautó, amb arc ajustable, radi de 5 a 20 m regulable amb cargol, connexió de 3/4" de diàmetre. Inclús accessoris de connexió a la canonada d'abastiment i distribució.
Inclou: Instal·lació en el terreny i connexió hidràulica a la canonada de proveïment i distribució. Neteja hidràulica de la unitat. Ajust del cabal d'aigua. Realització de proves de servei.
Criteri d'amidament de projecte: Nombre d'unitats previstes, segons documentació gràfica de Projecte.
Criteri de mesura d'obra: Es mesurarà el nombre d'unitats realment executades segons especificacions de Projecte.

| Codi | Ut | Descripció | Rendiment | Preu | Import |
|---|---|---|---|---|---|
| mt48asp020e | U | Aspersor emergent de gir per impacte, de llautó, amb arc ajustable, radi de 5 a 20 m regulable amb cargol, connexió de 3/4" de diàmetre, interval de pressions recomanat de 2 a 5 bar. (material) | 1 | 35.59 | 35.590 |
| mt37tpj023cb | U | Collarí de presa de PP amb dos cargols, per a tub de 32 mm de diàmetre exterior, amb presa per a connexió roscada de 3/4" de diàmetre, PN=16 atm, amb juntes elàstiques de EPDM, segons UNE-EN ISO 15874-3. (material) | 1 | 2.62 | 2.620 |
| mt48wwg200b | U | Canonada de longitud regulable amb dos colzes articulats en els seus extrems, de 3/4" de diàmetre. (material) | 1 | 3.9 | 3.900 |
| mo008 | h | Oficial 1ª lampista. (mà d'obra) | 0.18 | 29.34 | 5.281 |
| mo107 | h | Ajudant lampista. (mà d'obra) | 0.18 | 25.25 | 4.545 |
| % | % | Costos directes complementaris | 2 % | 51.936 | 1.039 |
|  |  | Costos directes |  |  | 52.975 |

Residus:
- col·locació: mt37tpj023cb; factor de residu 0.0275

## Recursos

**mt37tpj023cb** U Collarí de presa de PP amb dos cargols
Dades tècniques: Cost energètic 36.833 MJ; Emissió de CO2 1.858 kg; Codi LER 17 02 03; Massa de l'element 0.38 kg; Volum 0.000633 m3
Residus:
- embalatge: re150101 Envasos de paper i cartró. (component de residu); rendiment 0.035 kg; Codi LER 15 01 01; Massa de l'element 1 kg; Volum 0.001333 m3
