# Arqueta de desbastament de polièster reforçat amb fibra de vidre (PRFV)

- Propietat de l'arxiu: CYPE Ingenieros S.A.
- Format: FIEBDC-3/2016
- Programa: Generador de preus de la construcció. CYPE Ingenieros, S.A.
- Data: 25/01/2025
- Divisa: EUR
- Costos indirectes: 3 %
- IVA: 21 %

## U Urbanització interior de la parcel·la

### US Depuració d'aigües residuals domèstiques

#### USA Accessoris

**USA100** U Arqueta de desbastament de polièster reforçat amb fibra de vidre (PRFV).
Arqueta de desbastament de polièster reforçat amb fibra de vidre (PRFV), de 1315x855x580 mm, amb boca d'entrada i boca de sortida, de 250 mm de diàmetre, tapa, reixa de gruixos, cistella extraïble i rascle.
Inclou: Replanteig. Col·locació. Connexionat i comprovació del seu correcte funcionament.
Criteri d'amidament de projecte: Nombre d'unitats previstes, segons documentació gràfica de Projecte.
Criteri de mesura d'obra: Es mesurarà el nombre d'unitats realment executades segons especificacions de Projecte.

| Codi | Ut | Descripció | Rendiment | Preu | Import |
|---|---|---|---|---|---|
| mt46fpg020j | U | Arqueta de desbastament de polièster reforçat amb fibra de vidre (PRFV), de 1315x855x580 mm, amb boca d'entrada i boca de sortida, de 250 mm de diàmetre, tapa, reixa de gruixos, cistella extraïble i rascle, per pretractament d'aigües residuals. (material) | 1 | 823.2 | 823.200 |
| mo008 | h | Oficial 1ª lampista. (mà d'obra) | 1.798 | 30.63 | 55.073 |
| mo107 | h | Ajudant lampista. (mà d'obra) | 1.798 | 26.36 | 47.395 |
| % | % | Costos directes complementaris | 2 % | 925.668 | 18.513 |
|  |  | Costos directes |  |  | 944.181 |

## Recursos

**mt46fpg020j** U Arqueta de desbastament de polièster reforçat amb fibra de vidre (PRFV)
Dades tècniques: Cost energètic 2056.513 MJ; Emissió de CO2 93.452 kg
Residus:
- embalatge: re150101 Envasos de paper i cartró. (component de residu); rendiment 1.584 kg; Codi LER 15 01 01; Massa de l'element 1 kg; Volum 0.001333 m3
