# Paviment de lloses de pedra natural rebudes amb morter

- Propietat de l'arxiu: CYPE Ingenieros S.A.
- Format: FIEBDC-3/2016
- Programa: Generador de preus de la construcció. CYPE Ingenieros, S.A.
- Data: 13/06/2024
- Divisa: EUR
- Costos indirectes: 3 %
- IVA: 21 %

## U Urbanització interior de la parcel·la

### UX Paviments exteriors

#### UXP De pedra natural

**UXP010** m² Paviment de lloses de pedra natural rebudes amb morter.
Subministrament i col·locació de paviment per a ús exterior en àrees de vianants i carrers residencials, de rajoles de peces regulars de granit Blanc Berrocal, de 60x40x4 cm, acabat flamejat de la superfície vista, cantells serrats, rebudes sobre capa de 2 cm de morter de ciment M-10; disposant de junts amb ample igual o superior a 1 mm, per al seu posterior rejuntat amb beurada de ciment 1/2 CEM II/B-P 32,5 R, acolorida amb la mateixa tonalitat de les peces. Inclús junts de dilatació i junts estructurals, talls a realitzar per ajustar-les a les vores del confinament o a les intrusions existents en el paviment, neteja del paviment i els junts.
Inclou: Replanteig de mestres i nivells. Abocament i compactació de la solera de formigó. Estesa de la capa de morter. Humectació de les peces a col·locar. Col·locació individual, a pic de maceta, de les peces. Formació de juntes i trobades. Neteja del paviment i les juntes. Preparació i estesa de la beurada líquida per a reblert de junts. Neteja final amb aigua, sense eliminar el material de rejuntat.
Criteri d'amidament de projecte: Superfície mesurada en projecció horitzontal, segons documentació gràfica de Projecte. No s'han tingut en compte les escapçadures com factor d'influència per incrementar l'amidament, cada vegada que en la descomposició s'ha considerat el tant per cent de ruptures general.
Criteri de mesura d'obra: Es mesurarà, en projecció horitzontal, la superfície realment executada segons especificacions de Projecte.

| Codi | Ut | Descripció | Rendiment | Preu | Import |
|---|---|---|---|---|---|
| mt10hmf011Bc | m³ | Formigó en massa HM-20/P/20/X0, fabricat en central. (material) | 0.15 | 77.4 | 11.610 |
| mt09mor010e | m³ | Morter de ciment CEM II/B-P 32,5 N tipus M-10, confeccionat en obra con 380 kg/m³ de ciment i una proporció en volum 1/4. (material) | 0.02 | 133.3 | 2.666 |
| mt18bpn015aaa | m² | Rajola de granit Blanc Berrocal, de 60x40x4 cm, acabat flamejat de la superfície vista, cantells serrats, segons UNE-EN 1341. (material) | 1.05 | 49.14 | 51.597 |
| mt09lec020a | m³ | Beurada de ciment CEM II/B-P 32,5 N 1/2. (material) | 0.001 | 130.7 | 0.131 |
| mq06vib020 | h | Regla vibrant de 3 m. (maquinària) | 0.068 | 5.23 | 0.356 |
| mo041 | h | Oficial 1ª construcció d'obra civil. (mà d'obra) | 0.58 | 28.42 | 16.484 |
| mo087 | h | Ajudant construcció d'obra civil. (mà d'obra) | 0.896 | 25.28 | 22.651 |
| % | % | Costos directes complementaris | 2 % | 105.495 | 2.110 |
|  |  | Costos directes |  |  | 107.605 |

Residus:
- col·locació: mt10hmf011Bc Formigó en massa HM-20/P/20/X0, fabricat en central; factor de residu 0.00143845
- col·locació: mt09mor010e; factor de residu 0.0036
- col·locació: mt18bpn015aaa; factor de residu 0.0281561
- col·locació: mt09lec020a Beurada de ciment CEM II/B-P 32,5 N 1/2; factor de residu 0.0036

## Recursos

**mt10hmf011Bc** m³ Formigó en massa HM-20/P/20/X0, fabricat en central
Dades tècniques: Cost energètic 1840.000 MJ; Emissió de CO2 230.000 kg; Codi LER 17 01 01; Massa de l'element 2300 kg; Volum 1.533333 m3

**mt09mor010e** m³ Morter de ciment CEM II/B-P 32,5 N tipus M-10
Dades tècniques: Cost energètic 3724.000 MJ; Emissió de CO2 323.000 kg; Codi LER 17 01 01; Massa de l'element 1900 kg; Volum 1.266667 m3

**mt18bpn015aaa** m² Rajola de granit Blanc Berrocal
Dades tècniques: Cost energètic 444.616 MJ; Emissió de CO2 12.529 kg; Codi LER 01 04 13; Massa de l'element 104 kg; Volum 0.069333 m3
Residus:
- embalatge: re170201 Fusta. (component de residu); rendiment 0.033 kg; Codi LER 17 02 01; Massa de l'element 1 kg; Volum 0.000909 m3
- embalatge: re170203 Plàstic. (component de residu); rendiment 0.023 kg; Codi LER 17 02 03; Massa de l'element 1 kg; Volum 0.001667 m3

**mt09lec020a** m³ Beurada de ciment CEM II/B-P 32,5 N 1/2
Dades tècniques: Cost energètic 3724.000 MJ; Emissió de CO2 323.000 kg; Codi LER 17 01 01; Massa de l'element 1900 kg; Volum 1.266667 m3
