# Assaig físic-químic de provetes de formigó endurit

- Propietat de l'arxiu: CYPE Ingenieros S.A.
- Format: FIEBDC-3/2016
- Programa: Generador de preus de la construcció. CYPE Ingenieros, S.A.
- Data: 13/06/2024
- Divisa: EUR
- Costos indirectes: 3 %
- IVA: 21 %

## X Control de qualitat i assaigs

### XE Estructures de formigó

#### XEI Assaigs informatius

**XEI080** U Assaig físic-químic de provetes de formigó endurit.
Assaig físic-químic a realitzar en laboratori acreditat en l'àrea tècnica corresponent, sobre provetes de formigó endurit, preses en obra, per a la determinació de les següents característiques: porositat, densitat real i densitat aparent segons UNE-EN 12390-7; profunditat de carbonatació segons UNE 112011; contingut de clorurs segons UNE 112010; contingut de ciment, composició ponderal i relació aigua/ciment; desgast per fregament sobre dos provetes cilíndriques. Fins i tot desplaçament a obra.
Inclou: Desplaçament a obra. Presa de mostres. Realització dels assajos.
Criteri d'amidament de projecte: Assaig a realitzar, segons documentació del Pla de control de qualitat.

| Codi | Ut | Descripció | Rendiment | Preu | Import |
|---|---|---|---|---|---|
| mt49des010 | U | Repercussió de desplaçament a obra per la presa de mostres. (material) | 1 | 0.74 | 0.740 |
| mt49hoe020 | U | Presa en obra de mostres de formigó endurit, quin pes no excedeixi de 50 kg. (material) | 1 | 32.02 | 32.020 |
| mt49hoe040 | U | Assaig per determinar la porositat i densitat real i aparent d'una mostra de formigó endurit, segons UNE-EN 12390-7. (material) | 1 | 68.9 | 68.900 |
| mt49hoe060 | U | Assaig per determinar la profunditat de carbonatació d'una mostra de formigó endurit, segons UNE 112011. (material) | 1 | 31.09 | 31.090 |
| mt49hoe070 | U | Assaig per determinar el contingut de clorurs d'una mostra de formigó endurit, segons UNE 112010. (material) | 1 | 142.87 | 142.870 |
| mt49hoe090 | U | Assaig per determinar el contingut de ciment d'una mostra de formigó endurit, determinant la composició ponderal i la relació aigua/ciment. (material) | 1 | 371.88 | 371.880 |
| mt49hoe100 | U | Assaig per determinar el desgast per fregament sobre dos provetes cilíndriques de formigó endurit. (material) | 1 | 255.97 | 255.970 |
| % | % | Costos directes complementaris | 2 % | 903.470 | 18.069 |
|  |  | Costos directes |  |  | 921.539 |
