# Assaig termogràfic

- Propietat de l'arxiu: CYPE Ingenieros S.A.
- Format: FIEBDC-3/2016
- Programa: Generador de preus de la construcció. CYPE Ingenieros, S.A.
- Data: 01/10/2024
- Divisa: EUR
- Costos indirectes: 3 %
- IVA: 21 %

## X Control de qualitat i assaigs

### XF Eficiència energètica

#### XFT Termografies

**XFT010** U Assaig termogràfic.
Assaig termogràfic per mesurar la temperatura de l'envolupant, en habitatge unifamiliar de fins a 100 m² de superfície útil, per localitzar ponts tèrmics o humitats que alteren les propietats de transmissió de calor de l'envolupant, segons EN 13187, realitzat mitjançant càmera termogràfica que registra l'emissió infraroja procedent de l'envolupant i genera una imatge tèrmica.
Inclou: Realització de l'assaig.
Criteri d'amidament de projecte: Assaig a realitzar, segons documentació del Pla de control de qualitat.

| Codi | Ut | Descripció | Rendiment | Preu | Import |
|---|---|---|---|---|---|
| mt49reh030aa | U | Assaig termogràfic per mesurar la temperatura de l'envolupant, en habitatge unifamiliar de fins a 100 m² de superfície útil, per localitzar ponts tèrmics o humitats que alteren les propietats de transmissió de calor de l'envolupant, segons EN 13187. (material) | 1 | 250 | 250.000 |
| % | % | Costos directes complementaris | 2 % | 250.000 | 5.000 |
|  |  | Costos directes |  |  | 255.000 |
