# Assaig de beurada bituminosa

- Propietat de l'arxiu: CYPE Ingenieros S.A.
- Format: FIEBDC-3/2016
- Programa: Generador de preus de la construcció. CYPE Ingenieros, S.A.
- Data: 05/07/2024
- Divisa: EUR
- Costos indirectes: 3 %
- IVA: 21 %

## X Control de qualitat i assaigs

### XH Materials bituminosos

#### XHB Barreges bituminoses

**XHB020** U Assaig de beurada bituminosa.
Assaigs a realitzar en laboratori acreditat en l'àrea tècnica corresponent, sobre una mostra de lechada bituminosa, agafada en obra, per a la determinació de les següents característiques: consistència segons NLT 317, resistència al desgast per abrasió segons NLT 320, parell de torsió segons NLT 323. Fins i tot desplaçament a obra, presa de mostra i informe de resultats.
Inclou: Desplaçament a obra. Presa de mostres. Realització dels assajos. Redacció d'informe dels resultats dels assajos realitzats.
Criteri d'amidament de projecte: Assaig a realitzar, segons documentació del Pla de control de qualitat.

| Codi | Ut | Descripció | Rendiment | Preu | Import |
|---|---|---|---|---|---|
| mt49des010 | U | Repercussió de desplaçament a obra per la presa de mostres. (material) | 1 | 0.74 | 0.740 |
| mt49lbi005 | U | Agafament d'una mostra de beurada bituminosa. (material) | 1 | 24.98 | 24.980 |
| mt49lbi010 | U | Assaig per determinar la consistència d'una mostra de beurada bituminosa, segons NLT 317. (material) | 1 | 23.47 | 23.470 |
| mt49lbi015 | U | Assaig per determinar la resistència al desgast per abrasió d'una mostra de beurada bituminosa, segons NLT 320. (material) | 1 | 102.41 | 102.410 |
| mt49lbi020 | U | Assaig per determinar el parell de torsió d'una mostra de beurada bituminosa, segons NLT 323. (material) | 1 | 99.91 | 99.910 |
| mt49lbi120 | U | Informe de resultats dels assaigs realitzats sobre una mostra de beurada bituminosa. (material) | 1 | 96.06 | 96.060 |
| % | % | Costos directes complementaris | 2 % | 347.570 | 6.951 |
|  |  | Costos directes |  |  | 354.521 |
