# Assaig de teules ceràmiques

- Propietat de l'arxiu: CYPE Ingenieros S.A.
- Format: FIEBDC-3/2016
- Programa: Generador de preus de la construcció. CYPE Ingenieros, S.A.
- Data: 13/06/2024
- Divisa: EUR
- Costos indirectes: 3 %
- IVA: 21 %

## X Control de qualitat i assaigs

### XL Materials ceràmics

#### XLT Teules

**XLT010** U Assaig de teules ceràmiques.
Assaigs a realitzar en laboratori acreditat en l'àrea tècnica corresponent, sobre una mostra de teula ceràmica, agafada en obra, per a la determinació de les següents característiques: inclusions calcàries segons UNE 67039, permeabilitat a l'aigua segons UNE-EN 539-1. Fins i tot desplaçament a obra i informe de resultats.
Inclou: Desplaçament a obra. Presa de mostres. Realització dels assajos. Redacció d'informe dels resultats dels assajos realitzats.
Criteri d'amidament de projecte: Assaig a realitzar, segons documentació del Pla de control de qualitat.

| Codi | Ut | Descripció | Rendiment | Preu | Import |
|---|---|---|---|---|---|
| mt49des010 | U | Repercussió de desplaçament a obra per la presa de mostres. (material) | 1 | 0.74 | 0.740 |
| mt49tac020 | U | Presa en obra de mostres de teules ceràmiques, quin pes no excedeixi de 50 kg. (material) | 1 | 29.68 | 29.680 |
| mt49tac090 | U | Assaig per determinar les inclusions calcàries d'una mostra de teules ceràmiques, segons UNE 67039. (material) | 1 | 99.16 | 99.160 |
| mt49tac040 | U | Assaig per determinar la permeabilitat a l'aigua d'una mostra de teules ceràmiques, segons UNE-EN 539-1. (material) | 1 | 168.29 | 168.290 |
| mt49tac030 | U | Informe de resultats dels assaigs realitzats sobre una mostra de teules ceràmiques. (material) | 1 | 89.07 | 89.070 |
| % | % | Costos directes complementaris | 2 % | 386.940 | 7.739 |
|  |  | Costos directes |  |  | 394.679 |
