# Dispositiu d'ancoratge tèxtil fixat mecànicament a l'estructura de formigó

- Propietat de l'arxiu: CYPE Ingenieros S.A.
- Format: FIEBDC-3/2016
- Programa: Generador de preus de la construcció. CYPE Ingenieros, S.A.
- Data: 05/07/2024
- Divisa: EUR
- Costos indirectes: 3 %
- IVA: 21 %

## Y Seguretat i salut

### YC Sistemes de protecció col·lectiva

#### YCL Línies i dispositius d'ancoratge

**YCL220** U Dispositiu d'ancoratge tèxtil fixat mecànicament a l'estructura de formigó.
Dispositiu d'ancoratge per a fixació mecànica a parament de formigó, de 700 mm de longitud, format per cinta de polièster; 1 baga en un extrem, amb connexió roscada i 1 argolla en l'altre extrem, amortitzable en 1 ús i tac d'expansió metàl·lic, volandera i femella, per assegurar a un operari.
Criteri d'amidament de projecte: Nombre d'unitats previstes, segons Estudi o Estudi Bàsic de Seguretat i Salut.
Criteri de mesura d'obra: Es mesurarà el nombre d'unitats realment col·locades segons especificacions d'Estudi o Estudi Bàsic de Seguretat i Salut.

| Codi | Ut | Descripció | Rendiment | Preu | Import |
|---|---|---|---|---|---|
| mt50spd030a | U | Dispositiu d'ancoratge per a fixació mecànica a parament de formigó, de 700 mm de longitud, format per cinta de polièster; 1 baga en un extrem, amb connexió roscada i 1 argolla en l'altre extrem, classe A1. (material) | 1 | 8.05 | 8.050 |
| mt50spd035 | U | Tac d'expansió metàl·lic, volandera i femella. (material) | 1 | 0.89 | 0.890 |
| mo120 | h | Peó Seguretat i Salut. (mà d'obra) | 0.06 | 23.81 | 1.429 |
| % | % | Costos directes complementaris | 2 % | 10.369 | 0.207 |
|  |  | Costos directes |  |  | 10.576 |

Residus:
- col·locació: mt50spd035 Tac d'expansió metàl·lic, volandera i femella; factor de residu 0.00216

## Recursos

**mt50spd035** U Tac d'expansió metàl·lic, volandera i femella
Dades tècniques: Cost energètic 0.305 MJ; Emissió de CO2 0.017 kg; Codi LER 17 04 05; Massa de l'element 0.025 kg; Volum 0.000012 m3
Residus:
- embalatge: re150101 Envasos de paper i cartró. (component de residu); rendiment 0.002 kg; Codi LER 15 01 01; Massa de l'element 1 kg; Volum 0.001333 m3
- embalatge: re170203 Plàstic. (component de residu); rendiment 0.001 kg; Codi LER 17 02 03; Massa de l'element 1 kg; Volum 0.001667 m3
