# Marquesina de protecció perimetral de l'edifici

- Propietat de l'arxiu: CYPE Ingenieros S.A.
- Format: FIEBDC-3/2016
- Programa: Generador de preus de la construcció. CYPE Ingenieros, S.A.
- Data: 05/07/2024
- Divisa: EUR
- Costos indirectes: 3 %
- IVA: 21 %

## Y Seguretat i salut

### YC Sistemes de protecció col·lectiva

#### YCM Escales, marquesines, passarel·les i plataformes

**YCM025** m Marquesina de protecció perimetral de l'edifici.
Marquesina de protecció perimetral de l'edifici en la primera planta davant la possible caiguda d'objectes formada per: braços plegables, tipus mènsula, de perfil buit d'acer de secció rectangular 60x40x2 mm, amb un tram horitzontal de 3,0 m de longitud i un tram inclinat a 45° d'1,3 m de longitud, fixats al forjat cada 2,5 m amb suports tipus Omega prèviament ancorats al forjat amb fixacions mecàniques, amortitzables en 8 usos i plataforma de xapa d'acer galvanitzat d'1,0 mm de gruix, que protegeix una zona de 1,7 m d'amplada, recolzada sobre els braços tipus mènsula i amb solapament entre xapes, amortitzable en 10 usos. Inclús cargols per a la subjecció de les xapes als braços.
Criteri d'amidament de projecte: Longitud mesurada segons Estudi o Estudi Bàsic de Seguretat i Salut.
Criteri de mesura d'obra: S'amidarà la longitud realment muntada segons especificacions d'Estudi o Estudi Bàsic de Seguretat i Salut.

| Codi | Ut | Descripció | Rendiment | Preu | Import |
|---|---|---|---|---|---|
| mt50spm015a | U | Braç plegable, tipus mènsula, de perfil buit d'acer de secció rectangular 60x40x2 mm, amb un tram horitzontal de 3 m de longitud i un tram inclinat a 45° de 1,30 m de longitud. (material) | 0.073 | 64.66 | 4.720 |
| mt50spm035 | U | Suport tipus Omega de xapa d'acer, de 60x40 mm i 5 mm de gruix. (material) | 0.583 | 11.95 | 6.967 |
| mt50spl105a | U | Fixació composta per tac químic, volandera i cargol d'acer de 12 mm de diàmetre i 80 mm de longitud. (material) | 1.165 | 5.7 | 6.641 |
| mt13ccg010i | m² | Xapa perfilada d'acer galvanitzat, de 1 mm d'espessor, amb nervis d'entre 40 i 50 mm d'altura de cresta, a una separació d'entre 250 i 270 mm i inèrcia entre 21 i 34 cm4, segons UNE-EN 14782. (material) | 0.339 | 10.18 | 3.451 |
| mt13ccg030c | U | Cargol autoroscant de 6,5x70 mm d'acer galvanitzat, amb volandera. (material) | 2.331 | 0.18 | 0.420 |
| mo119 | h | Oficial 1ª Seguretat i Salut. (mà d'obra) | 0.48 | 28.42 | 13.642 |
| mo120 | h | Peó Seguretat i Salut. (mà d'obra) | 0.48 | 23.81 | 11.429 |
| % | % | Costos directes complementaris | 2 % | 47.270 | 0.945 |
|  |  | Costos directes |  |  | 48.215 |

Residus:
- col·locació: mt50spm015a; factor de residu 1
- col·locació: mt13ccg010i; factor de residu 0.0173375
- col·locació: mt13ccg030c Cargol autoroscant de 6,5x70 mm d'acer galvanitzat, amb volandera; factor de residu 0.00470149

## Recursos

**mt50spm015a** U Braç plegable, tipus mènsula
Dades tècniques: Cost energètic 127.200 MJ; Emissió de CO2 6.599 kg; Codi LER 17 04 05; Massa de l'element 12.94 kg; Volum 0.006162 m3

**mt13ccg010i** m² Xapa perfilada d'acer galvanitzat
Dades tècniques: Cost energètic 378.107 MJ; Emissió de CO2 34.563 kg; Codi LER 17 04 05; Massa de l'element 11.8 kg; Volum 0.005619 m3
Residus:
- embalatge: re170203 Plàstic. (component de residu); rendiment 0.022 kg; Codi LER 17 02 03; Massa de l'element 1 kg; Volum 0.001667 m3

**mt13ccg030c** U Cargol autoroscant de 6,5x70 mm d'acer galvanitzat, amb volandera
Dades tècniques: Cost energètic 0.343 MJ; Emissió de CO2 0.035 kg; Codi LER 17 04 05; Massa de l'element 0.0134 kg; Volum 0.000006 m3
Residus:
- embalatge: re150101 Envasos de paper i cartró. (component de residu); rendiment 0.001 kg; Codi LER 15 01 01; Massa de l'element 1 kg; Volum 0.001333 m3
