# Adaptació de local com caseta provisional per a despatx d'oficina

- Propietat de l'arxiu: CYPE Ingenieros S.A.
- Format: FIEBDC-3/2016
- Programa: Generador de preus de la construcció. CYPE Ingenieros, S.A.
- Data: 13/06/2024
- Divisa: EUR
- Costos indirectes: 3 %
- IVA: 21 %

## Y Seguretat i salut

### YP Instal·lacions provisionals d'higiene i benestar

#### YPC Casetes (lloguer/construcció/adaptació de locals)

**YPC214** m² Adaptació de local com caseta provisional per a despatx d'oficina.
Execució i demolició posterior de les obres d'adaptació de local existent com caseta provisional per a despatx d'oficina amb bany auxiliar (lavabo i vàter) en obra, composta per: aïllament tèrmic, distribució interior, instal·lacions de telecomunicacions, fontaneria, sanejament i electricitat, revestiment de terratzo en sòls, alicatat en la zona de bany i lliscat i pintura a la resta de parets, aparells sanitaris, fals sostre de plaques de escaiola, portes de fusta pintades i finestres d'alumini, amb lluna i reixes.
Criteri de valoració econòmica: El preu inclou les ajudes de paleta.
Inclou: Col·locació de l'aïllament tèrmic. Execució de la distribució interior. Revestiment de sòls i parets. Col·locació del fals sostre de plaques. Col·locació de la fusteria. Connexió a les instal·lacions de la pròpia obra. Desconnexió de les instal·lacions. Demolició del conjunt. Fragmentació dels enderrocs en peces manejables. Retirada i arreplegat de enderrocs. Neteja de les restes de l'obra. Càrrega manual d'enderrocs sobre camió o contenidor.
Criteri d'amidament de projecte: Superfície mesurada segons Estudi o Estudi Bàsic de Seguretat i Salut.
Criteri de mesura d'obra: Es mesurarà la superfície realment executada segons especificacions d'Estudi o Estudi Bàsic de Seguretat i Salut.

| Codi | Ut | Descripció | Rendiment | Preu | Import |
|---|---|---|---|---|---|
| mt50cat010f | m² | Adaptació de local existent com caseta provisional d'obra per despatx d'oficina amb bany petit, composta per: aïllament tèrmic; distribució interior amb maó ceràmic buit doble; instal·lacions de fontaneria, sanejament, telecomunicacions i electricitat i força amb presa exterior a 230 V; revestiment de terratzo en terres; alicatat en la zona de bany i lliscat de guix i pintura a la resta de parets; aparells sanitaris (vàter i lavabo); fals sostre de plaques d'escaiola; portes de fusta enrasades i pintades i finestres corredisses d'alumini natural, amb lluna de 6 mm i reixes. (material) | 1 | 250.98 | 250.980 |
| % | % | Costos directes complementaris | 2 % | 250.980 | 5.020 |
|  |  | Costos directes |  |  | 256.000 |

Residus:
- demolició: ruo010408 Residus de grava i roques triturades diferents dels esmentats en el codi 01 04 07. (component de residu); rendiment 0.39 kg; Codi LER 01 04 08; Massa de l'element 1 kg; Volum 0.000667 m3
- demolició: ruo150101 Envasos de paper i cartró. (component de residu); rendiment 0.242 kg; Codi LER 15 01 01; Massa de l'element 1 kg; Volum 0.001333 m3
- demolició: ruo170101 Formigó (formigons, morters i prefabricats). (component de residu); rendiment 8.463 kg; Codi LER 17 01 01; Massa de l'element 1 kg; Volum 0.000667 m3
- demolició: ruo170102 Maons. (component de residu); rendiment 32.369 kg; Codi LER 17 01 02; Massa de l'element 1 kg; Volum 0.0008 m3
- demolició: ruo170103 Teules i materials ceràmics. (component de residu); rendiment 1.859 kg; Codi LER 17 01 03; Massa de l'element 1 kg; Volum 0.0008 m3
- demolició: ruo170107 Barreges de formigó, maons, teules i materials ceràmics diferents de les especificades en el codi 17 01 06. (component de residu); rendiment 5.099 kg; Codi LER 17 01 07; Massa de l'element 1 kg; Volum 0.0008 m3
- demolició: ruo170201 Fusta. (component de residu); rendiment 6.029 kg; Codi LER 17 02 01; Massa de l'element 1 kg; Volum 0.000909 m3
- demolició: ruo170202 Vidre. (component de residu); rendiment 0.104 kg; Codi LER 17 02 02; Massa de l'element 1 kg; Volum 0.001 m3
- demolició: ruo170203 Plàstic. (component de residu); rendiment 0.528 kg; Codi LER 17 02 03; Massa de l'element 1 kg; Volum 0.001667 m3
- demolició: ruo170411 Cables diferents dels especificats en el codi 17 04 10. (component de residu); rendiment 0.002 kg; Codi LER 17 04 11; Massa de l'element 1 kg; Volum 0.000667 m3
- demolició: ruo170604 Materials d'aïllament diferents dels especificats en els codis 17 06 01 i 17 06 03. (component de residu); rendiment 0.27 kg; Codi LER 17 06 04; Massa de l'element 1 kg; Volum 0.001667 m3
- demolició: ruo170802 Materials de construcció a partir de guix diferents dels especificats en el codi 17 08 01. (component de residu); rendiment 15.888 kg; Codi LER 17 08 02; Massa de l'element 1 kg; Volum 0.001 m3
