# Desconnexió d'escomesa de telèfon

- Propietat de l'arxiu: CYPE INGENIEROS, S.A.
- Format: FIEBDC-3/2002
- Divisa: EUR
- Costos indirectes: 3.00 %
- IVA: 21.00 %

## 0 Actuacions prèvies

### 0A Desconnexió d'escomeses

#### 0AA Instal·lacions audiovisuals

**0AA010** U Desconnexió d'escomesa de telèfon.
Desconnexió de l'escomesa aèria de la instal·lació telefònica de l'edifici, amb tall d'activitat i servei, prèvia anul·lació i neutralització per part de la companyia subministradora, sense afectar a l'estabilitat dels elements constructius als quals pugui estar unida. Inclús neteja, apilament, retirada i càrrega manual d'enderrocs sobre camió o contenidor.
Inclou: Desconnexió de l'escomesa. Retirada de deixalles. Càrrega d'enderrocs sobre camió o contenidor.
Criteri d'amidament de projecte: Nombre d'unitats previstes, segons documentació gràfica de Projecte.
Criteri de mesura d'obra: Es mesurarà el nombre d'unitats realment executades segons especificacions de Projecte.

| Codi | Ut | Descripció | Rendiment | Preu | Import |
|---|---|---|---|---|---|
| mo003 | h | Oficial 1ª electricista. (mà d'obra) | 0.713 | 29.34 | 20.92 |
| % | % | Costos directes complementaris | 2 % | 20.92 | 0.42 |
|  |  | Costos directes |  |  | 21.34 |
