# Cala en forjat de fusta

- Propietat de l'arxiu: CYPE INGENIEROS, S.A.
- Format: FIEBDC-3/2002
- Divisa: EUR
- Costos indirectes: 3.00 %
- IVA: 21.00 %

## 0 Actuacions prèvies

### 0B Treballs de camp, assajos i informes

#### 0BC Cales d'inspecció

**0BC051** U Cala en forjat de fusta.
Execució de cala de 60x60 cm per a inspecció de forjat de fusta, executada per la seva cara superior, amb aixecat previ del paviment i demolició de la base de paviment i capa de compressió o recobriment de qualsevol tipus que pogués haver, fins a arribar als elements resistents, biguetes i entrebigats; realitzada amb mitjans manuals. També neteja, apilament, retirada i càrrega manual de runes sobre contenidor.
Inclou: Aixecament del paviment. Execució de la cala. Retirada i arreplegat de enderrocs. Càrrega d'enderrocs sobre contenidor.
Criteri d'amidament de projecte: Nombre d'unitats previstes, segons documentació gràfica de Projecte.
Criteri de mesura d'obra: Es mesurarà el nombre d'unitats realment executades segons especificacions de Projecte.

| Codi | Ut | Descripció | Rendiment | Preu | Import |
|---|---|---|---|---|---|
| mt51pav010d | m² | Demolició de paviment, base de paviment i capa de compressió o recobriment amb mitjans manuals i martell pneumàtic. (material) | 0.640 | 9.08 | 5.81 |
| mo113 | h | Peó ordinari construcció. (mà d'obra) | 1.709 | 23.81 | 40.69 |
| % | % | Costos directes complementaris | 2 % | 46.50 | 0.93 |
|  |  | Costos directes |  |  | 47.43 |
