# Cala en fals sostre

- Propietat de l'arxiu: CYPE INGENIEROS, S.A.
- Format: FIEBDC-3/2002
- Divisa: EUR
- Costos indirectes: 3.00 %
- IVA: 21.00 %

## 0 Actuacions prèvies

### 0B Treballs de camp, assajos i informes

#### 0BC Cales d'inspecció

**0BC080** U Cala en fals sostre.
Execució de cala de 60x60 cm en fals sostre d'escaiola, per a inspecció de l'estructura realitzat amb mitjans manuals. Inclús neteja, apilament, retirada i càrrega manual de runes sobre contenidor.
Inclou: Execució de la cala. Retirada i arreplegat de enderrocs. Càrrega d'enderrocs sobre contenidor.
Criteri d'amidament de projecte: Nombre d'unitats previstes, segons documentació gràfica de Projecte.
Criteri de mesura d'obra: Es mesurarà el nombre d'unitats realment executades segons especificacions de Projecte.

| Codi | Ut | Descripció | Rendiment | Preu | Import |
|---|---|---|---|---|---|
| mt51fte010b | m² | Demolició del fals sostre d'escaiola amb mitjans manuals. (material) | 0.360 | 12.45 | 4.48 |
| mo113 | h | Peó ordinari construcció. (mà d'obra) | 0.143 | 23.81 | 3.40 |
| % | % | Costos directes complementaris | 2 % | 7.88 | 0.16 |
|  |  | Costos directes |  |  | 8.04 |
