# Protecció d'elements de terrassa

- Propietat de l'arxiu: CYPE INGENIEROS, S.A.
- Format: FIEBDC-3/2002
- Divisa: EUR
- Costos indirectes: 3.00 %
- IVA: 21.00 %

## 0 Actuacions prèvies

### 0C Proteccions provisionals

#### 0CF Façanes

**0CF010** U Protecció d'elements de terrassa.
Protecció mitjançant lones, làmines de polietilè i taulers de fusta, de tots aquells elements constructius de la terrassa (baranes, parapets, paviments, gelosies, etc.) que poguessin veure's afectats mentre durin els treballs de rehabilitació o reforma. Inclús posterior retirada de les proteccions, neteja, aplec, recollida i càrrega manual sobre camió o contenidor.
Inclou: Col·locació de la protecció. Retirada de la protecció i càrrega sobre contenidor.
Criteri d'amidament de projecte: Nombre d'unitats previstes, segons documentació gràfica de Projecte.
Criteri de mesura d'obra: Es mesurarà el nombre d'unitats realment executades segons especificacions de Projecte.

| Codi | Ut | Descripció | Rendiment | Preu | Import |
|---|---|---|---|---|---|
| mt32war020 | m² | Làmina de polietilè transparent, de 0,2 mm d'espessor. (material) | 10.000 | 0.17 | 1.70 |
| mt32war030 | m | Cinta plàstica autoadhesiva. (material) | 10.000 | 0.04 | 0.40 |
| mt08eft010a | m² | Tauler aglomerat hidròfug, de 19 mm d'espessor. (material) | 2.000 | 11.50 | 23.00 |
| mt32war060 | m² | Lona impermeable de protecció, de polietilè, amb malla de reforç i corda perimetral de poliamida per a l'ajustament de la lona. (material) | 10.000 | 4.40 | 44.00 |
| mo113 | h | Peó ordinari construcció. (mà d'obra) | 2.517 | 23.81 | 59.93 |
| % | % | Costos directes complementaris | 2 % | 129.03 | 2.58 |
|  |  | Costos directes |  |  | 131.61 |
