# Protecció de terres

- Propietat de l'arxiu: CYPE INGENIEROS, S.A.
- Format: FIEBDC-3/2002
- Divisa: EUR
- Costos indirectes: 3.00 %
- IVA: 21.00 %

## 0 Actuacions prèvies

### 0C Proteccions provisionals

#### 0CS Paviments i escales

**0CS010** m² Protecció de terres.
Subministrament i col·locació de làmina de plàstic sobre la que es col·loca una capa de cartó arrissat fixat lateralment a tot el perímetre, sobre el solat de moqueta, fusta, pedra natural o un altre material, per protegir-ho enfront de la brutícia i la pols generats durant els treballs de rehabilitació o reforma. També vigilància i manteniment de la protecció mentre durin els treballs, fixació de la protecció en totes els junts amb cinta adhesiva, posterior retirada, recollida i càrrega manual sobre camió o contenidor.
Inclou: Col·locació de la protecció. Retirada de la protecció i càrrega sobre contenidor.
Criteri d'amidament de projecte: Superfície mesurada segons documentació gràfica de Projecte.
Criteri de mesura d'obra: Es mesurarà la superfície realment executada segons especificacions de Projecte.

| Codi | Ut | Descripció | Rendiment | Preu | Import |
|---|---|---|---|---|---|
| mt32war020 | m² | Làmina de polietilè transparent, de 0,2 mm d'espessor. (material) | 1.050 | 0.17 | 0.18 |
| mt32war040 | m² | Cartó arrissat per a embalatge. (material) | 1.050 | 0.33 | 0.35 |
| mt32war030 | m | Cinta plàstica autoadhesiva. (material) | 0.500 | 0.04 | 0.02 |
| mo112 | h | Peó especialitzat construcció. (mà d'obra) | 0.028 | 24.59 | 0.69 |
| % | % | Costos directes complementaris | 2 % | 1.24 | 0.02 |
|  |  | Costos directes |  |  | 1.26 |
