# Inspecció de soldadures

- Propietat de l'arxiu: CYPE INGENIEROS, S.A.
- Format: FIEBDC-3/2002
- Divisa: EUR
- Costos indirectes: 3.00 %
- IVA: 21.00 %

## 0 Actuacions prèvies

### 0E Pressa de mostres i assaigs per a estudi de patologies

#### 0ED Assajos i inspeccions d'elements estructurals

**0ED070** U Inspecció de soldadures.
Assaig per determinar l'estat actual de les soldadures existents en l'estructura metàl·lica de l'edifici mitjançant l'ús de líquids penetrants, de 1 jornada laboral de duració, sense incloure cales ni reposició de revestiments o recobriments.
Inclou: Realització de l'assaig.
Criteri d'amidament de projecte: Nombre d'unitats previstes, segons documentació gràfica de Projecte.
Criteri de mesura d'obra: Es mesurarà el nombre d'unitats realment executades segons especificacions de Projecte.

| Codi | Ut | Descripció | Rendiment | Preu | Import |
|---|---|---|---|---|---|
| mt49apa020b | U | Assaig per determinar l'estat actual de les soldadures mitjançant líquids penetrants, de 1 jornada laboral de duració, sense incloure cala ni reposició de revestiments o recobriments. (material) | 1.000 | 691.16 | 691.16 |
| % | % | Costos directes complementaris | 2 % | 691.16 | 13.82 |
|  |  | Costos directes |  |  | 704.98 |
