# Assajos en fonament

- Propietat de l'arxiu: CYPE INGENIEROS, S.A.
- Format: FIEBDC-3/2002
- Divisa: EUR
- Costos indirectes: 3.00 %
- IVA: 21.00 %

## 0 Actuacions prèvies

### 0E Pressa de mostres i assaigs per a estudi de patologies

#### 0ED Assajos i inspeccions d'elements estructurals

**0ED010** U Assajos en fonament.
Assaig per a la determinació de l'armat superior de llosa de fonamentació mitjançant l'ús del localitzador d'armadura, obtenint el nombre de barres i la seva disposició, sense incloure cala ni reposició de revestiments o recobriments.
Inclou: Realització de l'assaig.
Criteri d'amidament de projecte: Nombre d'unitats previstes, segons documentació gràfica de Projecte.
Criteri de mesura d'obra: Es mesurarà el nombre d'unitats realment executades segons especificacions de Projecte.

| Codi | Ut | Descripció | Rendiment | Preu | Import |
|---|---|---|---|---|---|
| mt49hpa010a | U | Assaig per determinar l'armat superior d'una llosa de fonamentació, mitjançant l'ús de patxòmetre, obtenint el nombre de barres i la disposició d'aquestes, sense incloure cala ni reposició de revestiments o recobriments. (material) | 1.000 | 69.12 | 69.12 |
| % | % | Costos directes complementaris | 2 % | 69.12 | 1.38 |
|  |  | Costos directes |  |  | 70.50 |
