# Assaigs en forjat de fusta

- Propietat de l'arxiu: CYPE INGENIEROS, S.A.
- Format: FIEBDC-3/2002
- Divisa: EUR
- Costos indirectes: 3.00 %
- IVA: 21.00 %

## 0 Actuacions prèvies

### 0E Pressa de mostres i assaigs per a estudi de patologies

#### 0ED Assajos i inspeccions d'elements estructurals

**0ED051** U Assaigs en forjat de fusta.
Assaig per a la determinació de l'estat de conservació d'el cap de la bigueta de fusta i la geometria dels elements resistents (bigues i biguetes) que composen el forjat, sense incloure cala ni reposició de revestiments o recobriments.
Inclou: Realització de l'assaig.
Criteri d'amidament de projecte: Nombre d'unitats previstes, segons documentació gràfica de Projecte.
Criteri de mesura d'obra: Es mesurarà el nombre d'unitats realment executades segons especificacions de Projecte.

| Codi | Ut | Descripció | Rendiment | Preu | Import |
|---|---|---|---|---|---|
| mt49mpa010 | U | Assaig per determinar l'estat de conservació del cap de la bigueta de fusta i la geometria dels elements resistents (bigues i biguetes) que composen el forjat, sense incloure cala ni reposició de revestiments o recobriments. (material) | 1.000 | 138.23 | 138.23 |
| % | % | Costos directes complementaris | 2 % | 138.23 | 2.76 |
|  |  | Costos directes |  |  | 140.99 |
