# Desplaçament de personal i equipament a obra

- Propietat de l'arxiu: CYPE INGENIEROS, S.A.
- Format: FIEBDC-3/2002
- Divisa: EUR
- Costos indirectes: 3.00 %
- IVA: 21.00 %

## 0 Actuacions prèvies

### 0E Pressa de mostres i assaigs per a estudi de patologies

#### 0EH Assajos d'informació del formigó endurit

**0EH001** U Desplaçament de personal i equipament a obra.
Desplaçament, muntatge i desmuntatge en obra de l'equip de treball necessari per a l'extracció de testimonis de formigó.
Inclou: Desplaçament a obra. Muntatge de l'equip. Desmuntatge de l'equip.
Criteri d'amidament de projecte: Nombre d'unitats previstes, segons documentació gràfica de Projecte.
Criteri de mesura d'obra: Es mesurarà el nombre d'unitats realment executades segons especificacions de Projecte.

| Codi | Ut | Descripció | Rendiment | Preu | Import |
|---|---|---|---|---|---|
| mt49hpa200a | U | Desplaçament de personal i equip a obra per a l'extracció de testimonis de formigó. (material) | 1.000 | 150.25 | 150.25 |
| % | % | Costos directes complementaris | 2 % | 150.25 | 3.01 |
|  |  | Costos directes |  |  | 153.26 |
