# Anàlisi de treballs arqueològics

- Propietat de l'arxiu: CYPE INGENIEROS, S.A.
- Format: FIEBDC-3/2002
- Divisa: EUR
- Costos indirectes: 3.00 %
- IVA: 21.00 %

## 0 Actuacions prèvies

### 0G Treballs arqueològics

#### 0GD Documentació de la intervenció arqueològica

**0GD070** U Anàlisi de treballs arqueològics.
Anàlisi i estudi exhaustiu, realitzat per arqueòleg, del desenvolupament del treball proposat en el Projecte d'Arqueologia.
Inclou: Inspecció visual i toma de dades. Redacció de l'informe tècnic.
Criteri d'amidament de projecte: Nombre d'unitats previstes, segons documentació gràfica de Projecte.
Criteri de mesura d'obra: Es mesurarà el nombre d'unitats realment executades segons especificacions de Projecte.

| Codi | Ut | Descripció | Rendiment | Preu | Import |
|---|---|---|---|---|---|
| mo000 | h | arqueòleg. (mà d'obra) | 119.887 | 35.46 | 4251.19 |
| % | % | Costos directes complementaris | 2 % | 4251.19 | 85.02 |
|  |  | Costos directes |  |  | 4336.21 |
