# Excavació per a buidat de terres i detritus d'obturació

- Propietat de l'arxiu: CYPE INGENIEROS, S.A.
- Format: FIEBDC-3/2002
- Divisa: EUR
- Costos indirectes: 3.00 %
- IVA: 21.00 %

## 0 Actuacions prèvies

### 0G Treballs arqueològics

#### 0GE Excavacions arqueològiques i transports

**0GE050** m³ Excavació per a buidat de terres i detritus d'obturació.
Excavació per a buidatge de terres i detritus d'obturació en canalització soterrada existent, amb possible aparició de materials arqueològiques entre 1 i 2 m de profunditat, realitzada amb mitjans manuals, executada per dames i amb seguiment arqueològic a peu d'obra. Inclús càrrega de terres i materials arqueològiques trobades, i transport amb mitjans manuals, a punt d'inspecció arqueològica, per a tractament d'aquests.
Inclou: Replanteig en el terreny. Excavació i extracció de terres. Càrrega a camió de les terres excavades.
Criteri d'amidament de projecte: Volum mesurat segons documentació gràfica de Projecte.
Criteri de mesura d'obra: Es mesurarà el volum realment excavat segons especificacions de Projecte.

| Codi | Ut | Descripció | Rendiment | Preu | Import |
|---|---|---|---|---|---|
| mo000 | h | arqueòleg. (mà d'obra) | 1.425 | 37.02 | 52.75 |
| mo057 | h | Ajudant arqueòleg. (mà d'obra) | 2.851 | 30.54 | 87.07 |
| mo112 | h | Peó especialitzat construcció. (mà d'obra) | 11.402 | 25.67 | 292.69 |
| % | % | Costos directes complementaris | 2 % | 432.51 | 8.65 |
|  |  | Costos directes |  |  | 441.16 |
