# Informe tècnic sobre patologies de l'edifici

- Propietat de l'arxiu: CYPE INGENIEROS, S.A.
- Format: FIEBDC-3/2002
- Divisa: EUR
- Costos indirectes: 3.00 %
- IVA: 21.00 %

## 0 Actuacions prèvies

### 0I Actes i informes sobre patologies

#### 0IF Actes i informes

**0IF020** U Informe tècnic sobre patologies de l'edifici.
Elaboració d'informe tècnic sobre patologies de l'edifici a rehabilitar, en estat de conservació deficient, redactat amb un nivell d'especificació exhaustiu. També desplaçament a l'edifici considerant una distància de major de 100 km, inspecció visual de les patologies i presa de dades.
Inclou: Desplaçament a l'edifici. Inspecció visual i toma de dades. Redacció de l'informe tècnic.
Criteri d'amidament de projecte: Nombre d'unitats previstes, segons documentació gràfica de Projecte.
Criteri de mesura d'obra: Es mesurarà el nombre d'unitats realment executades segons especificacions de Projecte.

| Codi | Ut | Descripció | Rendiment | Preu | Import |
|---|---|---|---|---|---|
| mt49tei040r | U | Informe tècnic sobre patologies de l'edifici a rehabilitar, en estat de conservació deficient, redactat amb un nivell d'especificació exhaustiu, considerant una distància de desplaçament a l'edifici de major de 100 km. (material) | 1.000 | 845.03 | 845.03 |
| % | % | Costos directes complementaris | 2 % | 845.03 | 16.90 |
|  |  | Costos directes |  |  | 861.93 |
