# Embalatge d'equipament auxiliar

- Propietat de l'arxiu: CYPE INGENIEROS, S.A.
- Format: FIEBDC-3/2002
- Divisa: EUR
- Costos indirectes: 3.00 %
- IVA: 21.00 %

## 0 Actuacions prèvies

### 0M Equipament

#### 0ME Embalatge

**0ME010** m³ Embalatge d'equipament auxiliar.
Subministrament i col·locació de làmines de polietilè transparent, film alveolar i caixes de cartró, per a embalatge d'equipament auxiliar com arxius, material electrònic, etc., (aproximadament 7 u/m³), per a transport fins al lloc d'emmagatzematge. Inclús grànuls de poliestirè expandit per a les caixes, cinta autoadhesiva, i recollida i càrrega de restes sobre camió o contenidor.
Inclou: Embalatge de l'equipament. Neteja i retirada de restes a contenidor.
Criteri d'amidament de projecte: Volum mesurat segons documentació gràfica de Projecte.
Criteri de mesura d'obra: Es mesurarà el volum realment executat segons especificacions de Projecte.

| Codi | Ut | Descripció | Rendiment | Preu | Import |
|---|---|---|---|---|---|
| mt32war020 | m² | Làmina de polietilè transparent, de 0,2 mm d'espessor. (material) | 4.895 | 0.17 | 0.83 |
| mt32war050 | m² | Film alveolar per a embalar. (material) | 4.895 | 0.59 | 2.89 |
| mt32war030 | m | Cinta plàstica autoadhesiva. (material) | 2.455 | 0.04 | 0.10 |
| mt32war040 | m² | Cartó arrissat per a embalatge. (material) | 1.000 | 0.33 | 0.33 |
| mt32war070 | kg | Grànuls de poliestirè expandit, de 10 kg/m³ de densitat, de granulometria compresa entre 2 i 3 mm, per a protecció i embalatge. (material) | 0.100 | 6.27 | 0.63 |
| mo113 | h | Peó ordinari construcció. (mà d'obra) | 0.859 | 23.81 | 20.45 |
| % | % | Costos directes complementaris | 2 % | 25.23 | 0.50 |
|  |  | Costos directes |  |  | 25.73 |
