# Transport de mobiliari

- Propietat de l'arxiu: CYPE INGENIEROS, S.A.
- Format: FIEBDC-3/2002
- Divisa: EUR
- Costos indirectes: 3.00 %
- IVA: 21.00 %

## 0 Actuacions prèvies

### 0M Equipament

#### 0MT Trasllat i transport

**0MT021** m³ Transport de mobiliari.
Transport de mobiliari (aproximadament 4 u/m³) amb un pes mitjà de fins 500 kg/m³, mitjançant camió a una distància màxima de 5 km. Inclús càrrega, descàrrega i aplec dels elements en la zona designada.
Inclou: Càrrega sobre camió. Transport del material. Descàrrega de cadascun dels elements. Aplec en la zona designada.
Criteri d'amidament de projecte: Volum mesurat segons documentació gràfica de Projecte.
Criteri de mesura d'obra: Es mesurarà el volum realment executat segons especificacions de Projecte.

| Codi | Ut | Descripció | Rendiment | Preu | Import |
|---|---|---|---|---|---|
| mq04cap010a | h | Camió per a transport, de 12 t de càrrega. (maquinària) | 0.304 | 79.69 | 24.23 |
| mo113 | h | Peó ordinari construcció. (mà d'obra) | 0.147 | 23.81 | 3.50 |
| % | % | Costos directes complementaris | 2 % | 27.73 | 0.55 |
|  |  | Costos directes |  |  | 28.28 |
