# Encapsulat permanent de plaques de fibrociment amb amiant en coberta inclinada, sistema Aquaflex "MAPEI SPAIN"

- Propietat de l'arxiu: CYPE INGENIEROS, S.A.
- Format: FIEBDC-3/2002
- Divisa: EUR
- Costos indirectes: 3.00 %
- IVA: 21.00 %

## 0 Actuacions prèvies

### 0T Proteccions permanents

#### 0TQ Cobertes

**0TQ010** m² Encapsulat permanent de plaques de fibrociment amb amiant en coberta inclinada, sistema Aquaflex "MAPEI SPAIN".
Encapsulat permanent de plaques de fibrociment amb amiant en coberta inclinada amb un pendent mitjà del 30%, per ambdues cares, considerant un grau de complexitat mig, sistema Aquaflex "MAPEI SPAIN". EMPRIMACIÓ: emprimació reguladora de l'absorció Malech "MAPEI SPAIN", incolora, a base de resines acríliques micronitzades en dispersió aquosa, sense dissolvents. CAPA D'ACABAT: dues capes de revestiment monocomponent, a base de polímers en dispersió aquosa, Aquaflex "MAPEI SPAIN", color blanc.
Criteri de valoració econòmica: El preu no inclou la preparació del suport.
Inclou: Aplicació de l'emprimació. Aplicació de dues mans d'acabat.
Criteri d'amidament de projecte: Superfície mesurada segons documentació gràfica de Projecte.
Criteri de mesura d'obra: Es mesurarà la superfície realment executada segons especificacions de Projecte.

| Codi | Ut | Descripció | Rendiment | Preu | Import |
|---|---|---|---|---|---|
| mt28mam050va | l | Emprimació reguladora de l'absorció Malech "MAPEI SPAIN", incolora, a base de resines acríliques micronitzades en dispersió aquosa, sense dissolvents, inodora, amb efecte preventiu de les eflorescències, per a aplicar amb brotxa, corró o pistola. (material) | 0.300 | 7.17 | 2.15 |
| mt28rsm010a | kg | Revestiment monocomponent, a base de polímers en dispersió aquosa, Aquaflex "MAPEI SPAIN", color blanc, per a encapsulat permanent de plaques de fibrociment amb amiant, per a aplicar amb brotxa, corró o pistola. (material) | 1.200 | 9.74 | 11.69 |
| mo020 | h | Oficial 1ª construcció. (mà d'obra) | 0.839 | 28.42 | 23.84 |
| mo077 | h | Ajudant construcció. (mà d'obra) | 0.839 | 25.28 | 21.21 |
| % | % | Costos directes complementaris | 2 % | 58.89 | 1.18 |
|  |  | Costos directes |  |  | 60.07 |
