# Lloguer de plataforma suspesa

- Propietat de l'arxiu: CYPE INGENIEROS, S.A.
- Format: FIEBDC-3/2002
- Divisa: EUR
- Costos indirectes: 3.00 %
- IVA: 21.00 %

## 0 Actuacions prèvies

### 0X Bastides i maquinària d'elevació

#### 0XA Bastides

**0XA115** U Lloguer de plataforma suspesa.
Lloguer, durant 30 dies naturals, de plataforma suspesa d'accionament manual, de 2 m de longitud, formada per un o més mòduls independents de 90 cm d'amplada, per treballar en paraments verticals de fins a 30 m d'altura, composta per entornpeu, baranes, aparell elevador, cables i estructura de suspensió, sistema anticaigudes, pescants de suspensió als extrems d'els mòduls i altres dispositius de seguretat. Inclús revisió mensual, per garantir la seva estabilitat i condicions de seguretat.
Inclou: Revisió periòdica per a garantir la seva estabilitat i condicions de seguretat.
Criteri d'amidament de projecte: Nombre d'unitats previstes, segons documentació gràfica de Projecte.
Criteri de mesura d'obra: Amortització en forma de lloguer diari, segons condicions definides en el contracte subscrit amb l'empresa suministradora.

| Codi | Ut | Descripció | Rendiment | Preu | Import |
|---|---|---|---|---|---|
| mq13ats100b | U | Lloguer diari de plataforma suspesa d'accionament manual, de 2 m de longitud, formada per un o més mòduls independents de 90 cm d'amplada, per treballar en paraments verticals de fins a 30 m d'altura, composta per entornpeu, baranes, aparell elevador, cables i estructura de suspensió, sistema anticaigudes, pescants de suspensió als extrems d'els mòduls i altres dispositius de seguretat. (maquinària) | 34.776 | 3.21 | 111.63 |
| % | % | Costos directes complementaris | 2 % | 111.63 | 2.23 |
|  |  | Costos directes |  |  | 113.86 |
