# Grua autopropulsada amb braç telescòpic

- Propietat de l'arxiu: CYPE INGENIEROS, S.A.
- Format: FIEBDC-3/2002
- Divisa: EUR
- Costos indirectes: 3.00 %
- IVA: 21.00 %

## 0 Actuacions prèvies

### 0X Bastides i maquinària d'elevació

#### 0XG Grues autopropulsades

**0XG010** h Grua autopropulsada amb braç telescòpic.
Grua autopropulsada de braç telescòpic amb una capacitat d'elevació de 100 t i 90 m d'altura màxima de treball.
Criteri d'amidament de projecte: Temps estimat.
Criteri de mesura d'obra: Amortització en forma de lloguer per hores, segons condicions definides en el contracte subscrit amb l'empresa suministradora.

| Codi | Ut | Descripció | Rendiment | Preu | Import |
|---|---|---|---|---|---|
| mq07gte010j | h | Grua autopropulsada de braç telescòpic amb una capacitat d'elevació de 100 t i 90 m d'altura màxima de treball. (maquinària) | 1.159 | 209.44 | 242.74 |
| % | % | Costos directes complementaris | 2 % | 242.74 | 4.85 |
|  |  | Costos directes |  |  | 247.59 |
