# Muntatge i desmuntatge de muntacàrregues

- Propietat de l'arxiu: CYPE INGENIEROS, S.A.
- Format: FIEBDC-3/2002
- Divisa: EUR
- Costos indirectes: 3.00 %
- IVA: 21.00 %

## 0 Actuacions prèvies

### 0X Bastides i maquinària d'elevació

#### 0XM Muntacàrregues

**0XM030** U Muntatge i desmuntatge de muntacàrregues.
Muntatge i desmuntatge de muntacàrregues d'obra amb sistema d'elevació compost per cable i tambor d'enrotllat, per a transport de materials, de 4 aturades i 300 kg de càrrega màxima.
Inclou: Replanteig dels recolzaments. Neteja i preparació de la superfície de suport i protecció dels espais afectats. Muntatge i col·locació dels components. Desmuntatge i retirada del muntacàrregues.
Criteri d'amidament de projecte: Nombre d'unitats previstes, segons documentació gràfica de Projecte.
Criteri de mesura d'obra: Es mesurarà el nombre d'unitats realment executades segons especificacions de Projecte.

| Codi | Ut | Descripció | Rendiment | Preu | Import |
|---|---|---|---|---|---|
| mq07mon030a | U | Muntatge i desmuntatge de muntacàrregues d'obra amb cable i tambor d'enrotllament per a transport de materials de 4 parades i 300 kg de càrrega màxima. (maquinària) | 1.159 | 487.38 | 564.87 |
| % | % | Costos directes complementaris | 2 % | 564.87 | 11.30 |
|  |  | Costos directes |  |  | 576.17 |
