# Tram d'encastament de grua torre

- Propietat de l'arxiu: CYPE INGENIEROS, S.A.
- Format: FIEBDC-3/2002
- Divisa: EUR
- Costos indirectes: 3.00 %
- IVA: 21.00 %

## 0 Actuacions prèvies

### 0X Bastides i maquinària d'elevació

#### 0XT Grues torre

**0XT011** U Tram d'encastament de grua torre.
Tram d'encastament de grua torre per a transport de materials de 45 m de fletxa, 1000 kg de càrrega màxima en punta i 35 m d'alçada sota ganxo instal·lat amb grua i encastat a la fonamentació. Inclús certificat de fabricació.
Criteri de valoració econòmica: El preu no inclou la fonamentació.
Inclou: Muntatge i col·locació dels components. Anivellació.
Criteri d'amidament de projecte: Nombre d'unitats previstes, segons documentació gràfica de Projecte.
Criteri de mesura d'obra: Es mesurarà el nombre d'unitats realment executades segons especificacions de Projecte.

| Codi | Ut | Descripció | Rendiment | Preu | Import |
|---|---|---|---|---|---|
| mt07www020qf | U | Subministrament i col·locació de tram d'encastament de grua torre per a transport de materials de 45 m de fletxa, 1000 kg de càrrega màxima en punta i 35 m d'alçada sota ganxo. (material) | 1.000 | 2150.00 | 2150.00 |
| % | % | Costos directes complementaris | 2 % | 2150.00 | 43.00 |
|  |  | Costos directes |  |  | 2193.00 |
