# Sondeig geotèrmic

- Propietat de l'arxiu: CYPE INGENIEROS, S.A.
- Format: FIEBDC-3/2002
- Divisa: EUR
- Costos indirectes: 3.00 %
- IVA: 21.00 %

## A Condicionament del terreny

### AD Moviment de terres en edificació

#### ADG Excavacions per geotèrmia

**ADG002** m Sondeig geotèrmic.
Perforació del terreny amb màquina dotada de doble capçal, per a la realització de 10 sondejos de 50 m de profunditat i diàmetre entre 130 i 180 mm, amb entubament recuperable en terrenys inestables, extracció del barnillatge i de l'eina de perforació, introducció de la sonda geotèrmica acompanyada del tub d'injecció i les peses necessàries per al llastrat de la sonda mitjançant utilització de guia mecànica per desenrotllar la sonda, injecció del morter i extracció de la canonada recuperable. Inclús mànegues per a la conducció del detritus de perforació fins a els contenidors mitjançant el sistema Preventer.
Criteri de valoració econòmica: El preu no inclou el morter geotèrmic ni la sonda geotèrmica.
Inclou: Perforació del terreny. Extracció del barnillatge de perforació. Introducció de la sonda amb el tub d'injecció. Injecció del morter geotèrmic. Extracció de la canonada de revestiment. Muntatge, connexionat i comprovació del seu correcte funcionament.
Criteri d'amidament de projecte: Longitud mesurada segons documentació gràfica de Projecte.
Criteri de mesura d'obra: Es mesurarà la longitud total de la sonda geotèrmica introduïda verticalment en el terreny.

| Codi | Ut | Descripció | Rendiment | Preu | Import |
|---|---|---|---|---|---|
| mq03geo020 | h | Equip hidràulic sobre carro d'erugues, amb doble capçal, per a la perforació del terreny en sondejos geotèrmics, amb sistema Preventer per a l'evacuació del detritus de perforació, complementat amb equip compacte de bomba i desarenador per a la circulació del fluid de perforació. (maquinària) | 0.132 | 105.84 | 13.97 |
| mq03geo030 | h | Equip d'injecció per a sondejos geotèrmics. (maquinària) | 0.132 | 34.16 | 4.51 |
| mo041 | h | Oficial 1ª construcció d'obra civil. (mà d'obra) | 0.547 | 28.42 | 15.55 |
| mo087 | h | Ajudant construcció d'obra civil. (mà d'obra) | 0.547 | 25.28 | 13.83 |
| % | % | Costos directes complementaris | 2 % | 47.86 | 0.96 |
|  |  | Costos directes |  |  | 48.82 |
