# Reomplert localitzat

- Propietat de l'arxiu: CYPE INGENIEROS, S.A.
- Format: FIEBDC-3/2002
- Divisa: EUR
- Costos indirectes: 3.00 %
- IVA: 21.00 %

## A Condicionament del terreny

### AD Moviment de terres en edificació

#### ADR Rebliments i compactacions

**ADR005** m³ Reomplert localitzat.
Reomplert localitzat amb tot-u artificial calcari, i compactació en tongades successives de 20 cm d'espessor màxim amb corró vibrant de guiat manual.
Inclou: Transport i descàrrega del material de reblert a peu de tall. Estesa del material de reblert en tongades d'espessor uniforme. Humectació o dessecació de cada tongada. Compactació.
Criteri d'amidament de projecte: Volum mesurat sobre les seccions teòriques de l'excavació, segons documentació gràfica de Projecte.
Criteri de mesura d'obra: Es mesurarà, en perfil compactat, el volum realment executat segons especificacions de Projecte, sense incloure els increments per excessos d'excavació no autoritzats.

| Codi | Ut | Descripció | Rendiment | Preu | Import |
|---|---|---|---|---|---|
| mt01zah010c | t | Tot-u artificial calcari. (material) | 2.200 | 10.20 | 22.44 |
| mq01pan070b | h | Mini pala carregadora sobre pneumàtics, de 52 kW/1 m³ kW. (maquinària) | 0.029 | 36.80 | 1.07 |
| mq02roa010a | h | Corró vibrant de guiat manual, de 700 kg, amplada de treball 70 cm. (maquinària) | 0.416 | 9.48 | 3.94 |
| mo113 | h | Peó ordinari construcció. (mà d'obra) | 0.489 | 23.81 | 11.64 |
| % | % | Costos directes complementaris | 2 % | 39.09 | 0.78 |
|  |  | Costos directes |  |  | 39.87 |
