# Reblert per base de paviment, amb àrids reciclats

- Propietat de l'arxiu: CYPE INGENIEROS, S.A.
- Format: FIEBDC-3/2002
- Divisa: EUR
- Costos indirectes: 3.00 %
- IVA: 21.00 %

## A Condicionament del terreny

### AD Moviment de terres en edificació

#### ADR Rebliments i compactacions

**ADR031** m³ Reblert per base de paviment, amb àrids reciclats.
Base de paviment realitzada mitjançant reblert a cel obert, amb àrid reciclat mixt de formigó i material ceràmic de 40 a 80 mm de diàmetre.
Inclou: Transport i descàrrega del material de reblert a peu de tall. Estesa del material de reblert en tongades d'espessor uniforme.
Criteri d'amidament de projecte: Volum mesurat sobre els plànols de perfils transversals del Projecte, que defineixen el moviment de terres a realitzar en obra.
Criteri de mesura d'obra: Es mesurarà el volum realment executat segons especificacions de Projecte, sense incloure els increments per excessos d'excavació no autoritzats.

| Codi | Ut | Descripció | Rendiment | Preu | Import |
|---|---|---|---|---|---|
| mt01aro010p | t | Àrid reciclat mixt de formigó i material ceràmic, de granulometria compresa entre 40 i 80 mm, subministrat mitjançant camió. (material) | 2.000 | 9.21 | 18.42 |
| mq04dua020b | h | Dúmper de descàrrega frontal de 2 t de càrrega útil. (maquinària) | 0.116 | 10.38 | 1.20 |
| mo113 | h | Peó ordinari construcció. (mà d'obra) | 0.033 | 23.81 | 0.79 |
| % | % | Costos directes complementaris | 2 % | 20.41 | 0.41 |
|  |  | Costos directes |  |  | 20.82 |
