# Reblert en extradós, amb àrids reciclats

- Propietat de l'arxiu: CYPE INGENIEROS, S.A.
- Format: FIEBDC-3/2002
- Divisa: EUR
- Costos indirectes: 3.00 %
- IVA: 21.00 %

## A Condicionament del terreny

### AD Moviment de terres en edificació

#### ADR Rebliments i compactacions

**ADR021** m³ Reblert en extradós, amb àrids reciclats.
Reblert en extradós de mur de formigó, amb àrid reciclat de formigó de 40 a 80 mm de diàmetre, i compactació en tongades successives de 30 cm d'espessor màxim amb picó vibrant de guiat manual.
Inclou: Transport i descàrrega del material de reblert a peu de tall. Estesa del material de reblert en tongades d'espessor uniforme. Compactació.
Criteri d'amidament de projecte: Volum mesurat sobre les seccions teòriques de l'excavació, segons documentació gràfica de Projecte.
Criteri de mesura d'obra: Es mesurarà el volum realment executat segons especificacions de Projecte, sense incloure els increments per excessos d'excavació no autoritzats.

| Codi | Ut | Descripció | Rendiment | Preu | Import |
|---|---|---|---|---|---|
| mt01aro010h | t | Àrid reciclat de formigó, de granulometria compresa entre 40 i 80 mm, subministrat mitjançant camió. (material) | 2.325 | 9.66 | 22.46 |
| mq04dua020b | h | Dúmper de descàrrega frontal de 2 t de càrrega útil. (maquinària) | 0.070 | 10.38 | 0.73 |
| mo113 | h | Peó ordinari construcció. (mà d'obra) | 0.086 | 23.81 | 2.05 |
| % | % | Costos directes complementaris | 2 % | 25.24 | 0.50 |
|  |  | Costos directes |  |  | 25.74 |
